# Mànega d'aspiració

- Propietat de l'arxiu: CYPE Ingenieros S.A.
- Format: FIEBDC-3/2016
- Programa: Generador de preus de la construcció. CYPE Ingenieros, S.A.
- Data: 11/03/2024
- Divisa: EUR
- Costos indirectes: 3 %
- IVA: 21 %

## U Urbanització interior de la parcel·la

### UG Acumulació i gestió d'aigües pluvials

#### UGS Sistemes de conducció d'aigua

**UGS010** U Mànega d'aspiració.
4 m de mànega d'aspiració de cautxú sintètic EPDM d'alta qualitat amb reforços de cable d'acer en espiral i cordó sintètic, de 1" de diàmetre, amb resistència als raigs UV, rang de pressió de 0,85 a 1,5 bar, amb kit d'aspiració format per filtre d'acer inoxidable amb boia de plàstic, vàlvula antiretorn de llautó, dos ràcords de llautó i dues abraçadores d'acer inoxidable i tapa de tancament per a passamurs, de 100 mm de diàmetre, de cautxú sintètic NBR, de 30 mm d'espessor, recoberta amb una xapa d'acer inoxidable de 5 mm d'espessor amb perforacions per a les mànegues d'aspiració i per a els cables.
Inclou: Replanteig. Col·locació de la mànega d'aspiració. Muntatge del kit d'aspiració Col·locació de la tapa. Connexionat i comprovació del seu correcte funcionament.
Criteri d'amidament de projecte: Nombre d'unitats previstes, segons documentació gràfica de Projecte.
Criteri de mesura d'obra: Es mesurarà el nombre d'unitats realment executades segons especificacions de Projecte.

| Codi | Ut | Descripció | Rendiment | Preu | Import |
|---|---|---|---|---|---|
| mt37eqp020a | m | Mànega d'aspiració de cautxú sintètic EPDM d'alta qualitat amb reforços de cable d'acer en espiral i cordó sintètic, de 1" de diàmetre, amb resistència als raigs UV, rang de pressió de 0,85 a 1,5 bar. (material) | 4 | 13.85 | 55.400 |
| mt37eqp025a | U | Kit d'aspiració format per filtre d'acer inoxidable amb boia de plàstic, vàlvula antiretorn de llautó, dos ràcords de llautó i dues abraçadores d'acer inoxidable, per a mànega d'aspiració de 1" de diàmetre. (material) | 1 | 48.48 | 48.480 |
| mt37eqp028a | U | Tapa de tancament per a passamurs, de 100 mm de diàmetre, de cautxú sintètic NBR, de 30 mm d'espessor, recoberta amb una xapa d'acer inoxidable de 5 mm d'espessor amb perforacions per a les mànegues d'aspiració i per a els cables. (material) | 1 | 56.56 | 56.560 |
| mo008 | h | Oficial 1ª lampista. (mà d'obra) | 0.575 | 29.34 | 16.871 |
| mo107 | h | Ajudant lampista. (mà d'obra) | 0.575 | 25.25 | 14.519 |
| % | % | Costos directes complementaris | 2 % | 191.830 | 3.837 |
|  |  | Costos directes |  |  | 195.667 |
