# Fanal per a enllumenat viari

- Propietat de l'arxiu: CYPE Ingenieros S.A.
- Format: FIEBDC-3/2016
- Programa: Generador de preus de la construcció. CYPE Ingenieros, S.A.
- Data: 11/03/2024
- Divisa: EUR
- Costos indirectes: 3 %
- IVA: 21 %

## U Urbanització interior de la parcel·la

### UI Il·luminació exterior

#### UIV Enllumenat viari

**UIV010** U Fanal per a enllumenat viari.
Fanal per a enllumenat viari compost de columna troncocònica d'acer galvanitzat de 3 mm d'espessor, de 3000 mm d'altura, acabat pintat, amb caixa de connexió i protecció, amb fusibles, conductor aïllat de coure per 0,6/1 kV de 2x2,5 mm², presa de terra amb pica, pericó de pas i derivació de 40x40x60 cm, amb bastiment i tapa de ferro fos; i lluminària de fosa d'alumini, acabat lacat de color gris, regulable, de 20 W, factor de potència major de 0,95, de 514x130x250 mm, amb 8 LED SMD 5050, temperatura de color 3000 K, índex de reproducció cromàtica major de 80, índex d'enlluernament unificat menor de 12, flux lluminós 2380 lúmens, amb graus de protecció IP66 i IK10.
Criteri de valoració econòmica: El preu no inclou l'excavació de la fonamentació ni la formació de la fonamentació.
Inclou: Replanteig. Fixació de la columna. Muntatge, connexionat i comprovació del seu correcte funcionament.
Criteri d'amidament de projecte: Nombre d'unitats previstes, segons documentació gràfica de Projecte.
Criteri de mesura d'obra: Es mesurarà el nombre d'unitats realment executades segons especificacions de Projecte.

| Codi | Ut | Descripció | Rendiment | Preu | Import |
|---|---|---|---|---|---|
| mt34www020 | U | Pericó de pas i derivació de 40x40x60 cm, amb bastiment i tapa de ferro fos. (material) | 1 | 73.9 | 73.900 |
| mt34www040 | U | Caixa de connexió i protecció, amb fusibles. (material) | 1 | 6.01 | 6.010 |
| mt34www050 | m | Conductor aïllat de coure per 0,6/1 kV de 2x2,5 mm². (material) | 4 | 0.42 | 1.680 |
| mt35ttc010b | m | Conductor de coure nu, de 35 mm². (material) | 2 | 2.81 | 5.620 |
| mt35tte010a | U | Elèctrode per a xarxa de connexió a terra couratge amb 300 µm, fabricat en acer, de 14 mm de diàmetre i 1,5 m de longitud. (material) | 1 | 16 | 16.000 |
| mt34xes010a | U | Columna troncocònica d'acer galvanitzat de 3 mm d'espessor, de 3000 mm d'altura, acabat pintat. Segons UNE-EN 40-5. (material) | 1 | 141.99 | 141.990 |
| mt34ena270aaa | U | Lluminària de fosa d'alumini, acabat lacat de color gris, regulable, de 20 W, factor de potència major de 0,95, de 514x130x250 mm, amb 8 LED SMD 5050, temperatura de color 3000 K, índex de reproducció cromàtica major de 80, índex d'enlluernament unificat menor de 12, flux lluminós 2380 lúmens, amb graus de protecció IP66 i IK10, per a fixar en suport de 59 mm de diàmetre. (material) | 1 | 229.81 | 229.810 |
| mq04cag010c | h | Camió amb grua de fins a 12 t. (maquinària) | 0.17 | 65.58 | 11.149 |
| mo003 | h | Oficial 1ª electricista. (mà d'obra) | 0.839 | 29.34 | 24.616 |
| mo102 | h | Ajudant electricista. (mà d'obra) | 0.839 | 25.25 | 21.185 |
| % | % | Costos directes complementaris | 2 % | 531.960 | 10.639 |
|  |  | Costos directes |  |  | 542.599 |

Residus:
- col·locació: mt34www050 Conductor aïllat de coure per 0,6/1 kV de 2x2,5 mm²; factor de residu 0.0164944
- col·locació: mt35ttc010b Conductor de coure nu, de 35 mm²; factor de residu 0.0141669

## Recursos

**mt34www020** U Pericó de pas i derivació de 40x40x60 cm, amb bastiment i tapa de ferro fos
Dades tècniques: Cost energètic 344.363 MJ; Emissió de CO2 27.906 kg
Residus:
- embalatge: re150101 Envasos de paper i cartró. (component de residu); rendiment 0.072 kg; Codi LER 15 01 01; Massa de l'element 1 kg; Volum 0.001333 m3

**mt34www040** U Caixa de connexió i protecció, amb fusibles
Dades tècniques: Cost energètic 28.591 MJ; Emissió de CO2 2.647 kg
Residus:
- embalatge: re150101 Envasos de paper i cartró; rendiment 1.786 kg

**mt34www050** m Conductor aïllat de coure per 0,6/1 kV de 2x2,5 mm²
Dades tècniques: Cost energètic 1.675 MJ; Emissió de CO2 0.087 kg; Codi LER 17 04 11; Massa de l'element 0.0445 kg; Volum 0.00003 m3
Residus:
- embalatge: re150101 Envasos de paper i cartró; rendiment 0.065 kg

**mt35ttc010b** m Conductor de coure nu, de 35 mm²
Dades tècniques: Cost energètic 11.520 MJ; Emissió de CO2 0.281 kg; Codi LER 17 04 11; Massa de l'element 0.3115 kg; Volum 0.000208 m3
Residus:
- embalatge: re150101 Envasos de paper i cartró; rendiment 0.071 kg

**mt35tte010a** U Elèctrode per a xarxa de connexió a terra couratge amb 300 µm
Dades tècniques: Cost energètic 46.973 MJ; Emissió de CO2 4.388 kg
Residus:
- embalatge: re150101 Envasos de paper i cartró; rendiment 0.09 kg
- embalatge: re170203 Plàstic. (component de residu); rendiment 0.045 kg; Codi LER 17 02 03; Massa de l'element 1 kg; Volum 0.001667 m3
