# Gleva

- Propietat de l'arxiu: CYPE Ingenieros S.A.
- Format: FIEBDC-3/2016
- Programa: Generador de preus de la construcció. CYPE Ingenieros, S.A.
- Data: 11/03/2024
- Divisa: EUR
- Costos indirectes: 3 %
- IVA: 21 %

## U Urbanització interior de la parcel·la

### UJ Jardineria

#### UJC Gleves i gespes

**UJC010** m² Gleva.
Gleva de gespa.
Inclou: Preparació del terreny amb tractor i abonat de fons. Col·locació de gleves. Primer reg.
Criteri d'amidament de projecte: Superfície mesurada en projecció horitzontal, segons documentació gràfica de Projecte.
Criteri de mesura d'obra: Es mesurarà, en projecció horitzontal, la superfície realment executada segons especificacions de Projecte.

| Codi | Ut | Descripció | Rendiment | Preu | Import |
|---|---|---|---|---|---|
| mt48tis020 | m² | Gleva. (material) | 1.05 | 5.1 | 5.355 |
| mt48tie030a | m³ | Terra vegetal garbellada, subministrada a granel. (material) | 0.1 | 23.7 | 2.370 |
| mt48tie040 | kg | Humus net garbellat. (material) | 4 | 0.03 | 0.120 |
| mt48tif020a | kg | Adob per presembra de gespa. (material) | 0.1 | 1.44 | 0.144 |
| mt08aaa010a | m³ | Aigua. (material) | 0.2 | 1.5 | 0.300 |
| mq09rod010 | h | Corró lleuger. (maquinària) | 0.05 | 3.92 | 0.196 |
| mq09mot010 | h | Motocultor 60/80 cm. (maquinària) | 0.05 | 3.02 | 0.151 |
| mo040 | h | Oficial 1ª jardiner. (mà d'obra) | 0.24 | 28.42 | 6.821 |
| mo115 | h | Peó jardiner. (mà d'obra) | 0.3 | 23.81 | 7.143 |
| % | % | Costos directes complementaris | 2 % | 22.600 | 0.452 |
|  |  | Costos directes |  |  | 23.052 |

Residus:
- col·locació: mt48tie030a Terra vegetal garbellada, subministrada a granel; factor de residu 0.003
- col·locació: mt48tif020a Adob per presembra de gespa; factor de residu 0.052198

## Recursos

**mt48tie030a** m³ Terra vegetal garbellada, subministrada a granel
Dades tècniques: Cost energètic 151.700 MJ; Emissió de CO2 8.200 kg; Codi LER 17 05 04; Massa de l'element 2050 kg; Volum 1.28125 m3

**mt48tif020a** kg Adob per presembra de gespa
Dades tècniques: Cost energètic 30.291 MJ; Emissió de CO2 3.674 kg; Codi LER 06 10 99; Massa de l'element 1 kg; Volum 0.001111 m3
Residus:
- embalatge: re170203 Plàstic. (component de residu); rendiment 0.003 kg; Codi LER 17 02 03; Massa de l'element 1 kg; Volum 0.001667 m3

**mt08aaa010a** m³ Aigua
Dades tècniques: Cost energètic 60.000 MJ; Emissió de CO2 30.000 kg
