# Skimmer

- Propietat de l'arxiu: CYPE Ingenieros S.A.
- Format: FIEBDC-3/2016
- Programa: Generador de preus de la construcció. CYPE Ingenieros, S.A.
- Data: 11/03/2024
- Divisa: EUR
- Costos indirectes: 3 %
- IVA: 21 %

## U Urbanització interior de la parcel·la

### UP Piscines

#### UPM Complements per a vas de piscina

**UPM010** U Skimmer.
Skimmer amb boca estàndard, de resines termoplàstiques d'ABS, color blanc, amb tapa circular, flotador de comporta, vàlvula de clapeta per a regulació de cabal i cistell per recollir fulles, amb prefiltre higiènic d'un sol ús. Inclús peces de connexió.
Inclou: Muntatge, connexionat i comprovació del seu correcte funcionament.
Criteri d'amidament de projecte: Nombre d'unitats previstes, segons documentació gràfica de Projecte.
Criteri de mesura d'obra: Es mesurarà el nombre d'unitats realment executades segons especificacions de Projecte.

| Codi | Ut | Descripció | Rendiment | Preu | Import |
|---|---|---|---|---|---|
| mt47ped030a | U | Skimmer amb boca estàndard, de resines termoplàstiques d'ABS, color blanc, amb tapa circular, flotador de comporta, vàlvula de clapeta per a regulació de cabal i cistell per recollir fulles, inclús peces de connexió. (material) | 1 | 103.98 | 103.980 |
| mt47ped035 | U | Prefiltre higiènic d'un sol ús per a cistell per recollir fulles. (material) | 1 | 1.42 | 1.420 |
| mo008 | h | Oficial 1ª lampista. (mà d'obra) | 0.3 | 29.34 | 8.802 |
| mo107 | h | Ajudant lampista. (mà d'obra) | 0.3 | 25.25 | 7.575 |
| % | % | Costos directes complementaris | 2 % | 121.777 | 2.436 |
|  |  | Costos directes |  |  | 124.213 |

## Recursos

**mt47ped030a** U Skimmer amb boca estàndard
Dades tècniques: Cost energètic 285.835 MJ; Emissió de CO2 14.251 kg
Residus:
- embalatge: re150101 Envasos de paper i cartró. (component de residu); rendiment 0.072 kg; Codi LER 15 01 01; Massa de l'element 1 kg; Volum 0.001333 m3
