# Bonera

- Propietat de l'arxiu: CYPE Ingenieros S.A.
- Format: FIEBDC-3/2016
- Programa: Generador de preus de la construcció. CYPE Ingenieros, S.A.
- Data: 11/03/2024
- Divisa: EUR
- Costos indirectes: 3 %
- IVA: 21 %

## U Urbanització interior de la parcel·la

### UP Piscines

#### UPM Complements per a vas de piscina

**UPM020** U Bonera.
Bonera circular de piscina, de resines termoplàstiques d'ABS, de 200 mm de diàmetre, color blanc, de sortida vertical de 40 mm de diàmetre i horitzontal de 50 mm de diàmetre, amb reixeta plana de resines termoplàstiques d'ABS.
Inclou: Muntatge, connexionat i comprovació del seu correcte funcionament.
Criteri d'amidament de projecte: Nombre d'unitats previstes, segons documentació gràfica de Projecte.
Criteri de mesura d'obra: Es mesurarà el nombre d'unitats realment executades segons especificacions de Projecte.

| Codi | Ut | Descripció | Rendiment | Preu | Import |
|---|---|---|---|---|---|
| mt47ped050a | U | Bonera circular de piscina, de resines termoplàstiques d'ABS, de 200 mm de diàmetre, color blanc, de sortida vertical de 40 mm de diàmetre i horitzontal de 50 mm de diàmetre, amb reixeta plana de resines termoplàstiques d'ABS. (material) | 1 | 32.76 | 32.760 |
| mo008 | h | Oficial 1ª lampista. (mà d'obra) | 0.599 | 29.34 | 17.575 |
| mo107 | h | Ajudant lampista. (mà d'obra) | 0.599 | 25.25 | 15.125 |
| % | % | Costos directes complementaris | 2 % | 65.460 | 1.309 |
|  |  | Costos directes |  |  | 66.769 |

## Recursos

**mt47ped050a** U Bonera circular de piscina
Dades tècniques: Cost energètic 256.771 MJ; Emissió de CO2 12.808 kg
Residus:
- embalatge: re150101 Envasos de paper i cartró. (component de residu); rendiment 0.072 kg; Codi LER 15 01 01; Massa de l'element 1 kg; Volum 0.001333 m3
