# Reixeta per a drenatge

- Propietat de l'arxiu: CYPE Ingenieros S.A.
- Format: FIEBDC-3/2016
- Programa: Generador de preus de la construcció. CYPE Ingenieros, S.A.
- Data: 11/03/2024
- Divisa: EUR
- Costos indirectes: 3 %
- IVA: 21 %

## U Urbanització interior de la parcel·la

### UP Piscines

#### UPM Complements per a vas de piscina

**UPM030** U Reixeta per a drenatge.
Reixeta circular, amb anell suport, per drenatge, de resines termoplàstiques d'ABS, de 200 mm de diàmetre, color blanc, inclús cargols de fixació.
Inclou: Muntatge, connexionat i comprovació del seu correcte funcionament.
Criteri d'amidament de projecte: Nombre d'unitats previstes, segons documentació gràfica de Projecte.
Criteri de mesura d'obra: Es mesurarà el nombre d'unitats realment executades segons especificacions de Projecte.

| Codi | Ut | Descripció | Rendiment | Preu | Import |
|---|---|---|---|---|---|
| mt47ped080a | U | Reixeta circular, amb anell suport, per drenatge, de resines termoplàstiques d'ABS, de 200 mm de diàmetre, color blanc, inclús cargols de fixació. (material) | 1 | 14.54 | 14.540 |
| mo107 | h | Ajudant lampista. (mà d'obra) | 0.06 | 25.25 | 1.515 |
| % | % | Costos directes complementaris | 2 % | 16.055 | 0.321 |
|  |  | Costos directes |  |  | 16.376 |

## Recursos

**mt47ped080a** U Reixeta circular
Dades tècniques: Cost energètic 290.679 MJ; Emissió de CO2 14.491 kg
Residus:
- embalatge: re150101 Envasos de paper i cartró. (component de residu); rendiment 0.072 kg; Codi LER 15 01 01; Massa de l'element 1 kg; Volum 0.001333 m3
