# Maneguet passamurs

- Propietat de l'arxiu: CYPE Ingenieros S.A.
- Format: FIEBDC-3/2016
- Programa: Generador de preus de la construcció. CYPE Ingenieros, S.A.
- Data: 11/03/2024
- Divisa: EUR
- Costos indirectes: 3 %
- IVA: 21 %

## U Urbanització interior de la parcel·la

### UP Piscines

#### UPM Complements per a vas de piscina

**UPM050** U Maneguet passamurs.
Maneguet passamurs de resines termoplàstiques d'ABS, de 40 mm de diàmetre i 300 mm de longitud, color blanc.
Inclou: Col·locació.
Criteri d'amidament de projecte: Nombre d'unitats previstes, segons documentació gràfica de Projecte.
Criteri de mesura d'obra: Es mesurarà el nombre d'unitats realment executades segons especificacions de Projecte.

| Codi | Ut | Descripció | Rendiment | Preu | Import |
|---|---|---|---|---|---|
| mt47ped090a | U | Maneguet passamurs de resines termoplàstiques d'ABS, de 40 mm de diàmetre i 300 mm de longitud, color blanc. (material) | 1 | 15.71 | 15.710 |
| mo008 | h | Oficial 1ª lampista. (mà d'obra) | 0.12 | 29.34 | 3.521 |
| mo107 | h | Ajudant lampista. (mà d'obra) | 0.12 | 25.25 | 3.030 |
| % | % | Costos directes complementaris | 2 % | 22.261 | 0.445 |
|  |  | Costos directes |  |  | 22.706 |

Residus:
- col·locació: mt47ped090a Maneguet passamurs de resines termoplàstiques d'ABS, de 40 mm de diàmetre i 300 mm de longitud, color blanc; factor de residu 0.026276

## Recursos

**mt47ped090a** U Maneguet passamurs de resines termoplàstiques d'ABS, de 40 mm de diàmetre i 300 mm de longitud, color blanc
Dades tècniques: Cost energètic 406.915 MJ; Emissió de CO2 20.232 kg; Codi LER 17 02 03; Massa de l'element 4.2 kg; Volum 0.007 m3
Residus:
- embalatge: re150101 Envasos de paper i cartró. (component de residu); rendiment 0.036 kg; Codi LER 15 01 01; Massa de l'element 1 kg; Volum 0.001333 m3
