# Canaleta en vora de piscina

- Propietat de l'arxiu: CYPE Ingenieros S.A.
- Format: FIEBDC-3/2016
- Programa: Generador de preus de la construcció. CYPE Ingenieros, S.A.
- Data: 11/03/2024
- Divisa: EUR
- Costos indirectes: 3 %
- IVA: 21 %

## U Urbanització interior de la parcel·la

### UP Piscines

#### UPR Acabaments prefabricats

**UPR020** m Canaleta en vora de piscina.
Formació de canaleta en cantell de piscina composta per peces prefabricades de formigó per recollida d'aigües de 30 cm d'ample, col·locades sobre solera de formigó en massa HM-20/B/20/X0 de 10 cm de gruix, rebudes amb morter de ciment, industrial, M-5, arrebossades i brunyides interiorment amb morter de ciment, industrial, amb additiu hidròfug, M-15, amb angles arrodonits i posterior revestiment amb polièster reforçat amb fibra de vidre. Inclús reixeta amb textura antilliscant en material plàstic de 340 mm d'ample, emboetat entre sí amb dispositiu d'unió articulat, perfil suport i peces especials de cantonada.
Inclou: Formació de solera. Replanteig del recorregut de la canaleta de drenatge. Muntatge de les peces prefabricades. Formació de forats per connexionat de tubs. Acoblament i rejuntat dels col·lectors a la canaleta de drenatge. Formació del revestiment superficial. Col·locació de la reixeta. Comprovació del seu correcte funcionament.
Criteri d'amidament de projecte: Longitud mesurada segons documentació gràfica de Projecte.
Criteri de mesura d'obra: Es mesurarà la longitud realment executada segons especificacions de Projecte.

| Codi | Ut | Descripció | Rendiment | Preu | Import |
|---|---|---|---|---|---|
| mt10hmf010tLb | m³ | Formigó HM-20/B/20/X0, fabricat en central. (material) | 0.05 | 85.8 | 4.290 |
| mt11cah010 | m | Canaleta prefabricada de formigó per recollida d'aigües, de 30 cm d'ample, inclús peces especials. (material) | 1.05 | 5.2 | 5.460 |
| mt08aaa010a | m³ | Aigua. (material) | 0.016 | 1.5 | 0.024 |
| mt09mif010ca | t | Morter industrial per a obra de paleta, de ciment, color gris, categoria M-5 (resistència a compressió 5 N/mm²), subministrat en sacs, segons UNE-EN 998-2. (material) | 0.056 | 53.48 | 2.995 |
| mt09mif010la | t | Morter industrial per a obra de paleta, de ciment, color gris, amb additiu hidròfug, categoria M-15 (resistència a compressió 15 N/mm²), subministrat en sacs, segons UNE-EN 998-2. (material) | 0.019 | 73.55 | 1.397 |
| mt47prp030 | m² | Malla de fibra de vidre. (material) | 1 | 2.21 | 2.210 |
| mt47prp040 | kg | Resina de polièster. (material) | 0.75 | 6.95 | 5.213 |
| mt47prp010 | m | Reixeta de PVC de 34 cm d'amplària per canaleta de piscina, de material plàstic amb textura antilliscant, fins i tot perfís suport i peces especials de cantonada. (material) | 1.05 | 25.5 | 26.775 |
| mt47prp020 | U | Peces especials i material complementari. (material) | 1 | 0.85 | 0.850 |
| mo087 | h | Ajudant construcció d'obra civil. (mà d'obra) | 1.319 | 25.28 | 33.344 |
| mo041 | h | Oficial 1ª construcció d'obra civil. (mà d'obra) | 0.719 | 28.42 | 20.434 |
| % | % | Costos directes complementaris | 2 % | 102.992 | 2.060 |
|  |  | Costos directes |  |  | 105.052 |

Residus:
- col·locació: mt10hmf010tLb Formigó HM-20/B/20/X0, fabricat en central; factor de residu 0.00135719
- col·locació: mt09mif010ca; factor de residu 0.0189
- col·locació: mt09mif010la; factor de residu 0.00678461
- col·locació: mt47prp030 Malla de fibra de vidre; factor de residu 0.055
- col·locació: mt47prp040 Resina de polièster; factor de residu 0.03

## Recursos

**mt10hmf010tLb** m³ Formigó HM-20/B/20/X0, fabricat en central
Dades tècniques: Cost energètic 1840.000 MJ; Emissió de CO2 230.000 kg; Codi LER 17 01 01; Massa de l'element 2300 kg; Volum 1.533333 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt09mif010la** t Morter industrial per a obra de paleta
Dades tècniques: Cost energètic 2099.395 MJ; Emissió de CO2 181.985 kg; Codi LER 17 01 01; Massa de l'element 1000 kg; Volum 0.666667 m3
Residus:
- embalatge: re150101 Envasos de paper i cartró; rendiment 14.066 kg
- embalatge: re170201 Fusta; rendiment 0.757 kg
- embalatge: re170203 Plàstic; rendiment 0.299 kg

**mt47prp030** m² Malla de fibra de vidre
Dades tècniques: Cost energètic 16.159 MJ; Emissió de CO2 0.795 kg; Codi LER 17 02 03; Massa de l'element 0.198 kg; Volum 0.00033 m3
Residus:
- embalatge: re170203 Plàstic; rendiment 0.024 kg

**mt47prp040** kg Resina de polièster
Dades tècniques: Cost energètic 86.761 MJ; Emissió de CO2 3.294 kg; Codi LER 17 09 04; Massa de l'element 1 kg; Volum 0.000667 m3
Residus:
- embalatge: re170203 Plàstic; rendiment 0.003 kg
