# Separador de greixos d'acer inoxidable

- Propietat de l'arxiu: CYPE Ingenieros S.A.
- Format: FIEBDC-3/2016
- Programa: Generador de preus de la construcció. CYPE Ingenieros, S.A.
- Data: 11/03/2024
- Divisa: EUR
- Costos indirectes: 3 %
- IVA: 21 %

## U Urbanització interior de la parcel·la

### US Depuració d'aigües residuals domèstiques

#### USA Accessoris

**USA020** U Separador de greixos d'acer inoxidable.
Separador de greixos d'acer inoxidable AISI 304, de 91 litres, de 1,25 litres/s de cabal màxim d'aigües grises i de 650x350x400 mm, amb tapa, cistella de desbast extraïble, clau de buidatge, boca d'entrada i boca de sortida de 48 mm de diàmetre.
Inclou: Replanteig. Col·locació. Connexionat i comprovació del seu correcte funcionament.
Criteri d'amidament de projecte: Nombre d'unitats previstes, segons documentació gràfica de Projecte.
Criteri de mesura d'obra: Es mesurarà el nombre d'unitats realment executades segons especificacions de Projecte.

| Codi | Ut | Descripció | Rendiment | Preu | Import |
|---|---|---|---|---|---|
| mt46fgp100b | U | Separador de greixos d'acer inoxidable AISI 304, de 91 litres, de 1,25 litres/s de cabal màxim d'aigües grises i de 650x350x400 mm, amb tapa, cistella de desbast extraïble, clau de buidatge, boca d'entrada i boca de sortida de 48 mm de diàmetre, per a instal·lació sota taulell. (material) | 1 | 1700.3 | 1700.300 |
| mo008 | h | Oficial 1ª lampista. (mà d'obra) | 0.599 | 29.34 | 17.575 |
| mo107 | h | Ajudant lampista. (mà d'obra) | 0.599 | 25.25 | 15.125 |
| % | % | Costos directes complementaris | 2 % | 1733.000 | 34.660 |
|  |  | Costos directes |  |  | 1767.660 |

## Recursos

**mt46fgp100b** U Separador de greixos d'acer inoxidable AISI 304
Dades tècniques: Cost energètic 5430.754 MJ; Emissió de CO2 801.265 kg
Residus:
- embalatge: re150101 Envasos de paper i cartró. (component de residu); rendiment 3.841 kg; Codi LER 15 01 01; Massa de l'element 1 kg; Volum 0.001333 m3
