# Vàlvula eliminadora de les males olors, en el conducte de ventilació

- Propietat de l'arxiu: CYPE Ingenieros S.A.
- Format: FIEBDC-3/2016
- Programa: Generador de preus de la construcció. CYPE Ingenieros, S.A.
- Data: 11/03/2024
- Divisa: EUR
- Costos indirectes: 3 %
- IVA: 21 %

## U Urbanització interior de la parcel·la

### US Depuració d'aigües residuals domèstiques

#### USA Accessoris

**USA250** U Vàlvula eliminadora de les males olors, en el conducte de ventilació.
Vàlvula eliminadora de males olors d'ABS, de 110 mm de diàmetre, de 8 l/s de cabal màxim, apta per a temperatures des de -20 fins 60°C, amb filtre d'aire de carbó actiu i junta elàstica d'elastòmer termoplàstic, en extrem superior del conducte de ventilació.
Inclou: Replanteig. Col·locació i connexionat.
Criteri d'amidament de projecte: Nombre d'unitats previstes, segons documentació gràfica de Projecte.
Criteri de mesura d'obra: Es mesurarà el nombre d'unitats realment executades segons especificacions de Projecte.

| Codi | Ut | Descripció | Rendiment | Preu | Import |
|---|---|---|---|---|---|
| mt36vaj030e | U | Vàlvula eliminadora de males olors de ABS, de 110 mm de diàmetre, de 8 l/s de cabal màxim, apta per a temperatures des de -20 fins 60°C, amb filtre d'aire de carbó actiu i junta elàstica d'elastòmer termoplàstic. (material) | 1 | 106.34 | 106.340 |
| mo008 | h | Oficial 1ª lampista. (mà d'obra) | 0.24 | 29.34 | 7.042 |
| mo107 | h | Ajudant lampista. (mà d'obra) | 0.24 | 25.25 | 6.060 |
| % | % | Costos directes complementaris | 2 % | 119.442 | 2.389 |
|  |  | Costos directes |  |  | 121.831 |

Residus:
- col·locació: mt36vaj030e; factor de residu 0.0165009

## Recursos

**mt36vaj030e** U Vàlvula eliminadora de males olors de ABS
Dades tècniques: Cost energètic 55.729 MJ; Emissió de CO2 2.801 kg; Codi LER 17 02 03; Massa de l'element 0.575 kg; Volum 0.000958 m3
Residus:
- embalatge: re150101 Envasos de paper i cartró. (component de residu); rendiment 0.042 kg; Codi LER 15 01 01; Massa de l'element 1 kg; Volum 0.001333 m3
