# Estació depuradora biològica

- Propietat de l'arxiu: CYPE Ingenieros S.A.
- Format: FIEBDC-3/2016
- Programa: Generador de preus de la construcció. CYPE Ingenieros, S.A.
- Data: 11/03/2024
- Divisa: EUR
- Costos indirectes: 3 %
- IVA: 21 %

## U Urbanització interior de la parcel·la

### US Depuració d'aigües residuals domèstiques

#### USE Estacions depuradores

**USE012** U Estació depuradora biològica.
Estació depuradora biològica d'aigües residuals, tecnologia VFL, capacitat per a 300 usuaris (H.E.), càrrega mitjana de matèria orgànica contaminant (DBO5) de 18 kg/dia i cabal màxim d'aigua depurada de 45000 litres/dia, equipada amb una estació de bombament, dos reactors biològics tipus AT, dos compressors i un dipòsit de fangs. Totalment instal·lada i en funcionament, sense incloure l'excavació, l'anivellament ni el reblert de l'extradós.
Inclou: Replanteig. Col·locació de l'estació depuradora. Connexionat amb les xarxes de conducció d'aigua, de salubritat i elèctrica. Posada en marxa.
Criteri d'amidament de projecte: Nombre d'unitats previstes, segons documentació gràfica de Projecte.
Criteri de mesura d'obra: Es mesurarà el nombre d'unitats realment executades segons especificacions de Projecte.

| Codi | Ut | Descripció | Rendiment | Preu | Import |
|---|---|---|---|---|---|
| mt46edb010p | U | Estació depuradora biològica d'aigües residuals, tecnologia VFL, capacitat per a 300 usuaris (H.E.), càrrega mitjana de matèria orgànica contaminant (DBO5) de 18 kg/dia i cabal màxim d'aigua depurada de 45000 litres/dia, equipada amb una estació de bombament, dos reactors biològics tipus AT, dos compressors i un dipòsit de fangs, segons UNE-EN 12566-3. (material) | 1 | 78570 | 78570.000 |
| mq04cag010a | h | Camió amb grua de fins a 6 t. (maquinària) | 2 | 55.38 | 110.760 |
| mo008 | h | Oficial 1ª lampista. (mà d'obra) | 23.977 | 29.34 | 703.485 |
| mo107 | h | Ajudant lampista. (mà d'obra) | 23.977 | 25.25 | 605.419 |
| mo003 | h | Oficial 1ª electricista. (mà d'obra) | 2.398 | 29.34 | 70.357 |
| mo102 | h | Ajudant electricista. (mà d'obra) | 2.398 | 25.25 | 60.550 |
| % | % | Costos directes complementaris | 2 % | 80120.571 | 1602.411 |
|  |  | Costos directes |  |  | 81722.982 |

## Recursos

**mt46edb010p** U Estació depuradora biològica d'aigües residuals
Dades tècniques: Cost energètic 397416.046 MJ; Emissió de CO2 14094.073 kg
Residus:
- embalatge: re150101 Envasos de paper i cartró. (component de residu); rendiment 0.086 kg; Codi LER 15 01 01; Massa de l'element 1 kg; Volum 0.001333 m3
