# Dipòsit d'emmagatzematge d'aigua depurada

- Propietat de l'arxiu: CYPE Ingenieros S.A.
- Format: FIEBDC-3/2016
- Programa: Generador de preus de la construcció. CYPE Ingenieros, S.A.
- Data: 11/03/2024
- Divisa: EUR
- Costos indirectes: 3 %
- IVA: 21 %

## U Urbanització interior de la parcel·la

### US Depuració d'aigües residuals domèstiques

#### USE Estacions depuradores

**USE015** U Dipòsit d'emmagatzematge d'aigua depurada.
Dipòsit d'emmagatzematge d'aigua depurada de polietilè d'alta densitat, de 3000 litres, format per dos tancs. Inclús tapa de registre i marc, conducte de ventilació, líquid netejador i adhesiu per a tubs i accessoris de PVC.
Inclou: Replanteig. Neteja de la base de suport del dipòsit. Col·locació del dipòsit. Connexió a l'estació depuradora. Connexió del sobreeixidor a la canonada de desguàs. Instal·lació dels conductes de ventilació. Posicionat de la tapa de registre en correspondència amb la tapa d'inspecció. Comprovació del seu correcte funcionament.
Criteri d'amidament de projecte: Nombre d'unitats previstes, segons documentació gràfica de Projecte.
Criteri de mesura d'obra: Es mesurarà el nombre d'unitats realment executades segons especificacions de Projecte.

| Codi | Ut | Descripció | Rendiment | Preu | Import |
|---|---|---|---|---|---|
| mt46fer030b | U | Dipòsit d'emmagatzematge d'aigua depurada de polietilè d'alta densitat, de 3000 litres, format per dos tancs. (material) | 1 | 1730.77 | 1730.770 |
| mt46fer040 | U | Tapa de registre, de 600 mm de diàmetre. (material) | 1 | 71.94 | 71.940 |
| mt36tie010be | m | Tub de PVC, sèrie B, de 40 mm de diàmetre i 3 mm de gruix, amb extrem atrompetat, segons UNE-EN 1329-1, amb el preu incrementat el 20% en concepte d'accessoris i peces especials. (material) | 3 | 2.05 | 6.150 |
| mt11var009 | l | Líquid netejador per enganxat mitjançant adhesiu de tubs i accessoris de PVC. (material) | 0.03 | 37.6 | 1.128 |
| mt11var010 | l | Adhesiu per tubs i accessoris de PVC. (material) | 0.24 | 47.92 | 11.501 |
| mo008 | h | Oficial 1ª lampista. (mà d'obra) | 1.918 | 29.34 | 56.274 |
| mo107 | h | Ajudant lampista. (mà d'obra) | 1.918 | 25.25 | 48.430 |
| % | % | Costos directes complementaris | 2 % | 1926.193 | 38.524 |
|  |  | Costos directes |  |  | 1964.717 |

Residus:
- col·locació: mt36tie010be; factor de residu 0.08
- col·locació: mt11var009 Líquid netejador per enganxat mitjançant adhesiu de tubs i accessoris de PVC; factor de residu 0.0275

## Recursos

**mt46fer030b** U Dipòsit d'emmagatzematge d'aigua depurada de polietilè d'alta densitat, de 3000 litres, format per dos tancs
Dades tècniques: Cost energètic 25078.366 MJ; Emissió de CO2 889.453 kg
Residus:
- embalatge: re150101 Envasos de paper i cartró. (component de residu); rendiment 0.086 kg; Codi LER 15 01 01; Massa de l'element 1 kg; Volum 0.001333 m3

**mt36tie010be** m Tub de PVC, sèrie B
Dades tècniques: Cost energètic 28.561 MJ; Emissió de CO2 2.468 kg; Codi LER 17 02 03; Massa de l'element 0.52 kg; Volum 0.000867 m3
Residus:
- embalatge: re170201 Fusta. (component de residu); rendiment 0.04 kg; Codi LER 17 02 01; Massa de l'element 1 kg; Volum 0.000909 m3
- embalatge: re170203 Plàstic. (component de residu); rendiment 0.001 kg; Codi LER 17 02 03; Massa de l'element 1 kg; Volum 0.001667 m3

**mt11var009** l Líquid netejador per enganxat mitjançant adhesiu de tubs i accessoris de PVC
Dades tècniques: Cost energètic 3.819 MJ; Emissió de CO2 0.202 kg; Codi LER 20 01 30; Massa de l'element 1 kg; Volum 0.001 m3
Residus:
- embalatge: re170203 Plàstic; rendiment 0.032 kg
