# Dipòsit d'emmagatzematge d'aigües residuals

- Propietat de l'arxiu: CYPE Ingenieros S.A.
- Format: FIEBDC-3/2016
- Programa: Generador de preus de la construcció. CYPE Ingenieros, S.A.
- Data: 11/03/2024
- Divisa: EUR
- Costos indirectes: 3 %
- IVA: 21 %

## U Urbanització interior de la parcel·la

### US Depuració d'aigües residuals domèstiques

#### USR Dipòsits d'emmagatzematge d'aigües residuals

**USR010** U Dipòsit d'emmagatzematge d'aigües residuals.
Dipòsit d'emmagatzematge d'aigües residuals de polietilè d'alta densitat (PEAD/HDPE), de 1500 litres, amb boca d'entrada de 110 mm de diàmetre i boca de sortida de 200 mm de diàmetre amb tapa.
Inclou: Replanteig. Col·locació. Connexionat i comprovació del seu correcte funcionament.
Criteri d'amidament de projecte: Nombre d'unitats previstes, segons documentació gràfica de Projecte.
Criteri de mesura d'obra: Es mesurarà el nombre d'unitats realment executades segons especificacions de Projecte.

| Codi | Ut | Descripció | Rendiment | Preu | Import |
|---|---|---|---|---|---|
| mt46fdg010a | U | Dipòsit d'emmagatzematge d'aigües residuals de polietilè d'alta densitat (PEAD/HDPE), de 1500 litres, amb boca d'entrada de 110 mm de diàmetre i boca de sortida de 200 mm de diàmetre amb tapa. (material) | 1 | 1616.02 | 1616.020 |
| mo008 | h | Oficial 1ª lampista. (mà d'obra) | 2.158 | 29.34 | 63.316 |
| mo107 | h | Ajudant lampista. (mà d'obra) | 2.158 | 25.25 | 54.490 |
| % | % | Costos directes complementaris | 2 % | 1733.826 | 34.677 |
|  |  | Costos directes |  |  | 1768.503 |

## Recursos

**mt46fdg010a** U Dipòsit d'emmagatzematge d'aigües residuals de polietilè d'alta densitat (PEAD/HDPE)
Dades tècniques: Cost energètic 7811.326 MJ; Emissió de CO2 277.093 kg
Residus:
- embalatge: re150101 Envasos de paper i cartró. (component de residu); rendiment 0.086 kg; Codi LER 15 01 01; Massa de l'element 1 kg; Volum 0.001333 m3
