# Clos de parcel·la, de malla electrosoldada modular

- Propietat de l'arxiu: CYPE Ingenieros S.A.
- Format: FIEBDC-3/2016
- Programa: Generador de preus de la construcció. CYPE Ingenieros, S.A.
- Data: 13/06/2024
- Divisa: EUR
- Costos indirectes: 3 %
- IVA: 21 %

## U Urbanització interior de la parcel·la

### UV Tancaments exteriors

#### UVT Malles metàl·liques

**UVT030** m Clos de parcel·la, de malla electrosoldada modular.
Clos de parcel·la format per panells de malla electrosoldada amb plecs de reforç, de 200x50 mm de pas de malla, reduït a 50x50 mm en les zones de plec, i 5 mm de diàmetre, de 2,50x1,00 m, acabat galvanitzat i pals de perfil buit de secció rectangular, de 60x40x2 mm, encastats en murs de fàbrica o formigó. Inclús morter de ciment per a rebuda dels pals accessoris per a la fixació dels panells de malla electrosoldada modular als pilars metàl·lics.
Criteri de valoració econòmica: El preu no inclou el mur.
Inclou: Replanteig. Obertura de buits per col·locació dels muntants. Col·locació dels pals. Abocat del morter. Aplomat i alineació dels pals. Col·locació dels panells de malla. Col·locació d'accessoris. Atirantat dels panells de malla.
Criteri d'amidament de projecte: Longitud mesurada segons documentació gràfica de Projecte, deduint els buits de longitud major de 1 m.
Criteri de mesura d'obra: Es mesurarà la longitud realment executada segons especificacions de Projecte, deduint els buits de longitud major de 1 m.

| Codi | Ut | Descripció | Rendiment | Preu | Import |
|---|---|---|---|---|---|
| mt52vsm010a | m | Panell de malla electrosoldada amb plecs de reforç, de 200x50 mm de pas de malla, reduït a 50x50 mm en les zones de plec, i 5 mm de diàmetre, de 2,50x1,00 m, acabat galvanitzat. (material) | 1 | 62.37 | 62.370 |
| mt52vpm030a | U | Pal de perfil buit d'acer de secció rectangular 60x40x2 mm, de 1 m d'altura, acabat galvanitzat. (material) | 0.2 | 17.33 | 3.466 |
| mt52vpm050 | U | Accessoris per a la fixació dels panells de malla electrosoldada modular als pilars metàl·lics. (material) | 1.2 | 3.33 | 3.996 |
| mt08aaa010a | m³ | Aigua. (material) | 0.006 | 1.5 | 0.009 |
| mt09mif010ka | t | Morter industrial per a obra de paleta, de ciment, color gris, amb additiu hidròfug, categoria M-10 (resistència a compressió 10 N/mm²), subministrat en sacs, segons UNE-EN 998-2. (material) | 0.019 | 65.98 | 1.254 |
| mo087 | h | Ajudant construcció d'obra civil. (mà d'obra) | 0.12 | 25.28 | 3.034 |
| mo011 | h | Oficial 1ª muntador. (mà d'obra) | 0.108 | 29.34 | 3.169 |
| mo080 | h | Ajudant muntador. (mà d'obra) | 0.108 | 25.28 | 2.730 |
| % | % | Costos directes complementaris | 3 % | 80.028 | 2.401 |
|  |  | Costos directes |  |  | 82.429 |

Residus:
- col·locació: mt52vpm030a Pal de perfil buit d'acer de secció rectangular 60x40x2 mm, de 1 m d'altura, acabat galvanitzat; factor de residu 0.0053
- col·locació: mt09mif010ka; factor de residu 0.0189

## Recursos

**mt52vpm030a** U Pal de perfil buit d'acer de secció rectangular 60x40x2 mm, de 1 m d'altura, acabat galvanitzat
Dades tècniques: Cost energètic 79.426 MJ; Emissió de CO2 7.898 kg; Codi LER 17 04 05; Massa de l'element 3.01 kg; Volum 0.001433 m3
Residus:
- embalatge: re170203 Plàstic. (component de residu); rendiment 0.04 kg; Codi LER 17 02 03; Massa de l'element 1 kg; Volum 0.001667 m3

**mt08aaa010a** m³ Aigua
Dades tècniques: Cost energètic 60.000 MJ; Emissió de CO2 30.000 kg

**mt09mif010ka** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic; rendiment 0.241 kg
