# Reixat modular continu, amb muntants metàl·lics, per tancament de parcel·la

- Propietat de l'arxiu: CYPE Ingenieros S.A.
- Format: FIEBDC-3/2016
- Programa: Generador de preus de la construcció. CYPE Ingenieros, S.A.
- Data: 11/03/2024
- Divisa: EUR
- Costos indirectes: 3 %
- IVA: 21 %

## U Urbanització interior de la parcel·la

### UV Tancaments exteriors

#### UVV Reixats modulars

**UVV010** m Reixat modular continu, amb muntants metàl·lics, per tancament de parcel·la.
Clos de parcel·la format per reixat modular d'acer laminat en calent, de 2,00x0,75 m, acabat galvanitzat en calent amb tractament de desengreix i fosfatat i posterior lacat al forn amb polièster ferrotexturat de color gris acer, compost per malla amb unions reblonades entre mòduls, bastidor simple, amb placa de ferro de cantell, i muntants de placa de ferro encastats directament en murs de fàbrica o formigó. Inclús accessoris per a la fixació dels mòduls del reixat als muntants.
Criteri de valoració econòmica: El preu no inclou el mur.
Inclou: Replanteig. Preparació dels punts d'ancoratge. Presentació dels trams de reixat. Aplomat i anivellació dels trams. Fixació dels trams mitjançant l'ancoratge dels seus elements.
Criteri d'amidament de projecte: Longitud mesurada a eixos, segons documentació gràfica de Projecte.
Criteri de mesura d'obra: Es mesurarà a eixos, la longitud realment executada segons especificacions de Projecte.

| Codi | Ut | Descripció | Rendiment | Preu | Import |
|---|---|---|---|---|---|
| mt26aae015baa | m | Reixat modular d'acer laminat en calent, de 2,00x0,75 m, acabat galvanitzat en calent amb tractament de desengreix i fosfatat i posterior lacat al forn amb polièster ferrotexturat de color gris acer, compost per malla amb unions reblonades entre mòduls, bastidor simple, amb placa de ferro de cantell, i muntants de placa de ferro per encastar directament, inclús accessoris per a la fixació dels mòduls del reixat als muntants. (material) | 1 | 136.58 | 136.580 |
| mt08aaa010a | m³ | Aigua. (material) | 0.011 | 1.5 | 0.017 |
| mt09mif010ca | t | Morter industrial per a obra de paleta, de ciment, color gris, categoria M-5 (resistència a compressió 5 N/mm²), subministrat en sacs, segons UNE-EN 998-2. (material) | 0.06 | 53.48 | 3.209 |
| mo018 | h | Oficial 1ª serraller. (mà d'obra) | 0.3 | 28.86 | 8.658 |
| mo059 | h | Ajudant serraller. (mà d'obra) | 0.3 | 25.36 | 7.608 |
| mo041 | h | Oficial 1ª construcció d'obra civil. (mà d'obra) | 0.3 | 28.42 | 8.526 |
| mo087 | h | Ajudant construcció d'obra civil. (mà d'obra) | 0.3 | 25.28 | 7.584 |
| % | % | Costos directes complementaris | 2 % | 172.182 | 3.444 |
|  |  | Costos directes |  |  | 175.626 |

Residus:
- col·locació: mt09mif010ca; factor de residu 0.0189

## Recursos

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3
