# Encaixonat de junt en paviment continu de formigó, mitjançant tall amb disc de diamant

- Propietat de l'arxiu: CYPE Ingenieros S.A.
- Format: FIEBDC-3/2016
- Programa: Generador de preus de la construcció. CYPE Ingenieros, S.A.
- Data: 11/03/2024
- Divisa: EUR
- Costos indirectes: 3 %
- IVA: 21 %

## U Urbanització interior de la parcel·la

### UX Paviments exteriors

#### UXC Continus de formigó

**UXC120** m Encaixonat de junt en paviment continu de formigó, mitjançant tall amb disc de diamant.
Encaixonat de junt en paviment continu de formigó, de 10 mm d'amplada i 20 mm de profunditat, mitjançant tall amb disc de diamant.
Inclou: Replanteig de l'encaixonat del junt. Cort del formigó.
Criteri d'amidament de projecte: Longitud mesurada segons documentació gràfica de Projecte.
Criteri de mesura d'obra: Es mesurarà, en projecció horitzontal, la superfície realment executada segons especificacions de Projecte.

| Codi | Ut | Descripció | Rendiment | Preu | Import |
|---|---|---|---|---|---|
| mq06cor020 | h | Equip per a tall de juntes en soleres de formigó. (maquinària) | 0.248 | 10.64 | 2.639 |
| mo087 | h | Ajudant construcció d'obra civil. (mà d'obra) | 0.297 | 25.28 | 7.508 |
| % | % | Costos directes complementaris | 2 % | 10.147 | 0.203 |
|  |  | Costos directes |  |  | 10.350 |
