# Paviment elevat, per a exterior

- Propietat de l'arxiu: CYPE Ingenieros S.A.
- Format: FIEBDC-3/2016
- Programa: Generador de preus de la construcció. CYPE Ingenieros, S.A.
- Data: 11/03/2024
- Divisa: EUR
- Costos indirectes: 3 %
- IVA: 21 %

## U Urbanització interior de la parcel·la

### UX Paviments exteriors

#### UXN Elevats

**UXN030** m² Paviment elevat, per a exterior.
Paviment elevat, per a exterior, format per panell autoportant per al sistema de terra tècnic enregistrable, de 443x443 mm i 24 mm d'espessor, classificació 2/2/A/2, segons UNE-EN 12825, format per un suport base de material porcellànic, de 10,5 mm d'espessor, una capa d'acabat de gres porcellànic, color antracita, acabat antilliscant, de 443x443 mm i 10,5 mm d'espessor, i una malla de fibra ignífuga disposada entre ambdues peces, adherida amb resines sintètiques, per garantir la rigidesa del conjunt, sobre peus regulables de polipropilè amb càrrega mineral, de color negre, amb base rodona, per a altures entre 55 i 75 mm. Inclús massilla de poliuretà per a fixació dels suports regulables a la superfície suport.
Inclou: Replanteig dels eixos dels pedestals i marcat de nivells. Col·locació, anivellació i fixació de pedestals. Col·locació i fixació dels panells.
Criteri d'amidament de projecte: Superfície útil, mesura segons documentació gràfica de Projecte. No s'ha incrementat l'amidament per trencaments i retallades, ja que en la descomposició s'ha considerat un 5% més de peces.
Criteri de mesura d'obra: Es mesurarà la superfície realment executada segons especificacions de Projecte.

| Codi | Ut | Descripció | Rendiment | Preu | Import |
|---|---|---|---|---|---|
| mt12pct030aa | U | Peu regulable de polipropilè amb càrrega mineral, de color negre, amb base rodona, per a altures entre 55 i 75 mm. (material) | 6 | 4.66 | 27.960 |
| mt20wwa030 | U | Cartutx de 310 cm³ de massilla de poliuretà impermeable. (material) | 0.54 | 7.32 | 3.953 |
| mt12sbs020a | m² | Panell autoportant per al sistema de terra tècnic enregistrable, de 443x443 mm i 24 mm d'espessor, classificació 2/2/A/2, segons UNE-EN 12825, format per un suport base de material porcellànic, de 10,5 mm d'espessor, una capa d'acabat de gres porcellànic, color antracita, acabat antilliscant, de 443x443 mm i 10,5 mm d'espessor, i una malla de fibra ignífuga disposada entre ambdues peces, adherida amb resines sintètiques, per garantir la rigidesa del conjunt. (material) | 1.05 | 59.89 | 62.885 |
| mo011 | h | Oficial 1ª muntador. (mà d'obra) | 0.42 | 29.34 | 12.323 |
| mo080 | h | Ajudant muntador. (mà d'obra) | 0.42 | 25.28 | 10.618 |
| % | % | Costos directes complementaris | 2 % | 117.739 | 2.355 |
|  |  | Costos directes |  |  | 120.094 |

Residus:
- col·locació: mt20wwa030 Cartutx de 310 cm³ de massilla de poliuretà impermeable; factor de residu 0.06
- col·locació: mt12sbs020a; factor de residu 0.0222811

## Recursos

**mt12pct030aa** U Peu regulable de polipropilè amb càrrega mineral, de color negre, amb base rodona, per a altures entre 55 i 75 mm
Dades tècniques: Cost energètic 15.837 MJ; Emissió de CO2 0.556 kg
Residus:
- embalatge: re150101 Envasos de paper i cartró. (component de residu); rendiment 0.072 kg; Codi LER 15 01 01; Massa de l'element 1 kg; Volum 0.001333 m3

**mt20wwa030** U Cartutx de 310 cm³ de massilla de poliuretà impermeable
Dades tècniques: Cost energètic 12.716 MJ; Emissió de CO2 0.628 kg; Codi LER 17 09 04; Massa de l'element 0.021 kg; Volum 0.000014 m3
Residus:
- embalatge: re170203 Plàstic. (component de residu); rendiment 0.1 kg; Codi LER 17 02 03; Massa de l'element 1 kg; Volum 0.001667 m3

**mt12sbs020a** m² Panell autoportant per al sistema de terra tècnic enregistrable
Dades tècniques: Cost energètic 375.056 MJ; Emissió de CO2 19.564 kg; Codi LER 17 01 03; Massa de l'element 47.25 kg; Volum 0.0378 m3
Residus:
- embalatge: re150101 Envasos de paper i cartró; rendiment 0.201 kg
- embalatge: re170201 Fusta. (component de residu); rendiment 0.029 kg; Codi LER 17 02 01; Massa de l'element 1 kg; Volum 0.000909 m3
