# Paviment gibrell per a vianants

- Propietat de l'arxiu: CYPE Ingenieros S.A.
- Format: FIEBDC-3/2016
- Programa: Generador de preus de la construcció. CYPE Ingenieros, S.A.
- Data: 11/03/2024
- Divisa: EUR
- Costos indirectes: 3 %
- IVA: 21 %

## U Urbanització interior de la parcel·la

### UX Paviments exteriors

#### UXO Ribells

**UXO010** m² Paviment gibrell per a vianants.
Paviment gibrell per vianants, de 10 cm de gruix, realitzat amb sorra calcària, estesa i rasantajada amb motoanivelladora, sobre base ferm existent, no inclosa en aquest preu. Inclús, rassants previs, estesa, reforçat de cantells, humectació, piconat i neteja.
Inclou: Càrrega i transport a peu de tall del material de reblert i regat del mateix. Estesa del material de reblert en capes de gruix uniforme. Perfilat de cantells. Rec de la capa. Piconat mitjançant corró vibrador. Anivellació.
Criteri d'amidament de projecte: Superfície mesurada en projecció horitzontal, segons documentació gràfica de Projecte.
Criteri de mesura d'obra: Es mesurarà, en projecció horitzontal, la superfície realment executada segons especificacions de Projecte.

| Codi | Ut | Descripció | Rendiment | Preu | Import |
|---|---|---|---|---|---|
| mt01arp040a | m³ | Sorra calcària seleccionada de picament, color, amb granulometria de 0 a 5 mm de diàmetre. (material) | 0.12 | 23.55 | 2.826 |
| mq01mot010a | h | Motoanivelladora de 141 kW. (maquinària) | 0.005 | 75.91 | 0.380 |
| mq02rot030a | h | Compactadora tàndem autopropulsat, de 63 kW, de 8,75 t, amplada de treball 168 cm. (maquinària) | 0.005 | 43.84 | 0.219 |
| mq02cia020j | h | Camió cisterna, de 8 m³ de capacitat. (maquinària) | 0.004 | 118.9 | 0.476 |
| mo041 | h | Oficial 1ª construcció d'obra civil. (mà d'obra) | 0.002 | 28.42 | 0.057 |
| mo087 | h | Ajudant construcció d'obra civil. (mà d'obra) | 0.006 | 25.28 | 0.152 |
| % | % | Costos directes complementaris | 2 % | 4.110 | 0.082 |
|  |  | Costos directes |  |  | 4.192 |

Residus:
- col·locació: mt01arp040a Sorra calcària seleccionada de picament, color, amb granulometria de 0 a 5 mm de diàmetre; factor de residu 0.003

## Recursos

**mt01arp040a** m³ Sorra calcària seleccionada de picament, color, amb granulometria de 0 a 5 mm de diàmetre
Dades tècniques: Cost energètic 146.250 MJ; Emissió de CO2 7.800 kg; Codi LER 01 04 09; Massa de l'element 1950 kg; Volum 1.21875 m3
