# Assaig de morter endurit

- Propietat de l'arxiu: CYPE Ingenieros S.A.
- Format: FIEBDC-3/2016
- Programa: Generador de preus de la construcció. CYPE Ingenieros, S.A.
- Data: 11/03/2024
- Divisa: EUR
- Costos indirectes: 3 %
- IVA: 21 %

## X Control de qualitat i assaigs

### XA Morters, guixos, cales, escaioles i ciments

#### XAM Morters

**XAM020** U Assaig de morter endurit.
Assaigs a realitzar en laboratori acreditat en l'àrea tècnica corresponent, sobre una mostra de morter, agafada en obra segons UNE-EN 1015-2, per la determinació de les següents característiques: porositat, densitat real i densitat aparent. Fins i tot desplaçament a obra i informe de resultats.
Inclou: Desplaçament a obra. Presa de mostres. Realització dels assajos. Redacció d'informe dels resultats dels assajos realitzats.
Criteri d'amidament de projecte: Assaig a realitzar, segons documentació del Pla de control de qualitat.

| Codi | Ut | Descripció | Rendiment | Preu | Import |
|---|---|---|---|---|---|
| mt49des010 | U | Repercussió de desplaçament a obra per la presa de mostres. (material) | 1 | 0.74 | 0.740 |
| mt49moc020 | U | Presa en obra de mostres de morter de ciment, quin pes no excedeixi de 50 kg, segons UNE-EN 1015-2. (material) | 1 | 32.02 | 32.020 |
| mt49moc060 | U | Assaig per determinar la porositat i densitat real i aparent d'un morter de ciment. (material) | 1 | 68.9 | 68.900 |
| mt49moc120 | U | Informe de resultats dels assaigs realitzats sobre una mostra de morter de ciment. (material) | 1 | 96.06 | 96.060 |
| % | % | Costos directes complementaris | 2 % | 197.720 | 3.954 |
|  |  | Costos directes |  |  | 201.674 |
