# Assaig de guix o escaiola

- Propietat de l'arxiu: CYPE Ingenieros S.A.
- Format: FIEBDC-3/2016
- Programa: Generador de preus de la construcció. CYPE Ingenieros, S.A.
- Data: 11/03/2024
- Divisa: EUR
- Costos indirectes: 3 %
- IVA: 21 %

## X Control de qualitat i assaigs

### XA Morters, guixos, cales, escaioles i ciments

#### XAY Guixos i escaioles

**XAY010** U Assaig de guix o escaiola.
Assaigs a realitzar en laboratori acreditat en l'àrea tècnica corresponent, sobre una mostra de guix o escaiola agafada en obra, per a la determinació de les següents característiques: índex de puresa segons UNE 102032. Fins i tot desplaçament a obra i informe de resultats.
Inclou: Desplaçament a obra. Presa de mostres. Realització dels assajos. Redacció d'informe dels resultats dels assajos realitzats.
Criteri d'amidament de projecte: Assaig a realitzar, segons documentació del Pla de control de qualitat.

| Codi | Ut | Descripció | Rendiment | Preu | Import |
|---|---|---|---|---|---|
| mt49des010 | U | Repercussió de desplaçament a obra per la presa de mostres. (material) | 1 | 0.74 | 0.740 |
| mt49yga020 | U | Presa en obra de mostres de guixos o escaioles, quin pes no excedeixi de 50 kg. (material) | 1 | 32.02 | 32.020 |
| mt49yga120 | U | Assaig per determinar l'índex de puresa d'una mostra de guix o escaiola, incloent les determinacions d'aigua combinada i triòxid de sofre, segons UNE 102032. (material) | 1 | 127.89 | 127.890 |
| mt49yga030 | U | Informe de resultats dels assaigs realitzats sobre una mostra de guix o escaiola. (material) | 1 | 96.06 | 96.060 |
| % | % | Costos directes complementaris | 2 % | 256.710 | 5.134 |
|  |  | Costos directes |  |  | 261.844 |
