# Extracció i assaig a compressió de provetes testimoni

- Propietat de l'arxiu: CYPE Ingenieros S.A.
- Format: FIEBDC-3/2016
- Programa: Generador de preus de la construcció. CYPE Ingenieros, S.A.
- Data: 11/03/2024
- Divisa: EUR
- Costos indirectes: 3 %
- IVA: 21 %

## X Control de qualitat i assaigs

### XE Estructures de formigó

#### XEI Assaigs informatius

**XEI090** U Extracció i assaig a compressió de provetes testimoni.
Assaig a realitzar en laboratori acreditat en l'àrea tècnica corresponent, per determinar la resistència a compressió d'un formigó endurit, mitjançant l'extracció de proveta testimoni de 100 mm de diàmetre i 200 mm de longitud mitjançant sonda rotativa de biga o forjat, segons UNE-EN 12504-1. Fins i tot desplaçament a obra i reompliment de trepants.
Inclou: Desplaçament a obra. Extracció de provetes testimoni. Reblert de trepants. Realització dels assajos.
Criteri d'amidament de projecte: Assaig a realitzar, segons documentació del Pla de control de qualitat.

| Codi | Ut | Descripció | Rendiment | Preu | Import |
|---|---|---|---|---|---|
| mt49des010 | U | Repercussió de desplaçament a obra per la presa de mostres. (material) | 1 | 0.74 | 0.740 |
| mt49hoc030d | U | Extracció de testimoni de formigó endurit de 100 mm de diàmetre i 200 mm de longitud mitjançant sonda rotativa, tallat, recapçat i assaig per determinar la resistència a compressió segons UNE-EN 12504-1, sense incloure cala ni reposició de revestiments o recobriments. (material) | 1 | 160.67 | 160.670 |
| mt49hoc040j | U | Reblert de trepants amb morter hidràulic expansiu autoanivellant, de 100 mm de diàmetre, en bigues o forjats. (material) | 1 | 27.71 | 27.710 |
| % | % | Costos directes complementaris | 2 % | 189.120 | 3.782 |
|  |  | Costos directes |  |  | 192.902 |
