# Assaig Blower Door

- Propietat de l'arxiu: CYPE Ingenieros S.A.
- Format: FIEBDC-3/2016
- Programa: Generador de preus de la construcció. CYPE Ingenieros, S.A.
- Data: 11/03/2024
- Divisa: EUR
- Costos indirectes: 3 %
- IVA: 21 %

## X Control de qualitat i assaigs

### XF Eficiència energètica

#### XFB Blower Door

**XFB010** U Assaig Blower Door.
Assaig Blower Door, per mesurar el volum d'infiltracions d'aire, en habitatge unifamiliar de fins a 100 m² de superfície útil, durant l'execució de l'obra, un cop tancada l'envolupant, mètode B segons UNE-EN 13829. Inclús muntatge i desmuntatge del ventilador Blower Door a la porta exterior de l'habitatge amb una altura de fins a 250 cm i una amplada de fins a 125 cm, previ segellat de totes les obertures intencionades realitzades en l'envolupant de l'edifici.
Inclou: Desplaçament a obra del ventilador. Realització de l'assaig.
Criteri d'amidament de projecte: Assaig a realitzar, segons documentació del Pla de control de qualitat.

| Codi | Ut | Descripció | Rendiment | Preu | Import |
|---|---|---|---|---|---|
| mt49reh010aaa | U | Assaig Blower Door, per mesurar el volum d'infiltracions d'aire, en habitatge unifamiliar de fins a 100 m² de superfície útil, durant l'execució de l'obra, un cop tancada l'envolupant, mètode B segons UNE-EN 13829. (material) | 1 | 450 | 450.000 |
| % | % | Costos directes complementaris | 2 % | 450.000 | 9.000 |
|  |  | Costos directes |  |  | 459.000 |
