# Assaig de maons cara vista

- Propietat de l'arxiu: CYPE Ingenieros S.A.
- Format: FIEBDC-3/2016
- Programa: Generador de preus de la construcció. CYPE Ingenieros, S.A.
- Data: 11/03/2024
- Divisa: EUR
- Costos indirectes: 3 %
- IVA: 21 %

## X Control de qualitat i assaigs

### XL Materials ceràmics

#### XLL Maons

**XLL020** U Assaig de maons cara vista.
Assaigs a realitzar en laboratori acreditat en l'àrea tècnica corresponent, sobre una mostra de maó ceràmic cara vista, agafada en obra, per la determinació de les següents característiques: tolerància dimensional, forma i aspecte segons UNE 67030 i UNE-EN 772-16. Fins i tot desplaçament a obra i informe de resultats.
Inclou: Desplaçament a obra. Presa de mostres. Realització dels assajos. Redacció d'informe dels resultats dels assajos realitzats.
Criteri d'amidament de projecte: Assaig a realitzar, segons documentació del Pla de control de qualitat.

| Codi | Ut | Descripció | Rendiment | Preu | Import |
|---|---|---|---|---|---|
| mt49des010 | U | Repercussió de desplaçament a obra per la presa de mostres. (material) | 1 | 0.74 | 0.740 |
| mt49lch020 | U | Presa en obra de mostres de maons ceràmics, quin pes no excedeixi de 50 kg. (material) | 1 | 30.71 | 30.710 |
| mt49lch090 | U | Assaig per determinar la tolerància dimensional, forma i aspecte d'una mostra de maons ceràmics, segons UNE 67030 i UNE-EN 772-16. (material) | 1 | 99.46 | 99.460 |
| mt49lch030 | U | Informe de resultats dels assaigs realitzats sobre una mostra de maons ceràmics. (material) | 1 | 96.06 | 96.060 |
| % | % | Costos directes complementaris | 2 % | 226.970 | 4.539 |
|  |  | Costos directes |  |  | 231.509 |
