# Assaig per a la determinació de l'aïllament acústic

- Propietat de l'arxiu: CYPE Ingenieros S.A.
- Format: FIEBDC-3/2016
- Programa: Generador de preus de la construcció. CYPE Ingenieros, S.A.
- Data: 11/03/2024
- Divisa: EUR
- Costos indirectes: 3 %
- IVA: 21 %

## X Control de qualitat i assaigs

### XN Acústica

#### XNR Soroll aeri i d'impacte

**XNR010** U Assaig per a la determinació de l'aïllament acústic.
Assaigs per l'amidament de l'aïllament acústic a soroll aeri i d'impacte. Soroll aeri: en separació entre àrea protegida i d'activitat segons UNE-EN ISO 140-4, en separació entre àrea protegida i qualsevol altra segons UNE-EN ISO 140-4, en separació entre àrea habitable i qualsevol altra segons UNE-EN ISO 140-4, en element horitzontal segons UNE-EN ISO 140-4, en façana segons UNE-EN ISO 140-5. Soroll d'impacte: en element horitzontal segons UNE-EN ISO 140-7. Fins i tot desplaçament a obra i informe de resultats.
Inclou: Desplaçament a obra. Realització d'assaigs "in situ".
Criteri d'amidament de projecte: Assaig a realitzar, segons documentació del Pla de control de qualitat.

| Codi | Ut | Descripció | Rendiment | Preu | Import |
|---|---|---|---|---|---|
| mt49des030 | U | Desplaçament de personal i equip a obra per a la realització d'assajos d'aïllament acústic. (material) | 1 | 150 | 150.000 |
| mt49ais010a | U | Assaig per a l'amidament d'aïllament acústic a soroll aeri entre locals, segons UNE-EN ISO 140-4. (material) | 4 | 120.2 | 480.800 |
| mt49ais010b | U | Assaig per a l'amidament d'aïllament acústic a soroll aeri a façana, segons UNE-EN ISO 140-5. (material) | 1 | 120.2 | 120.200 |
| mt49ais010c | U | Assaig per a l'amidament d'aïllament acústic a soroll d'impacte a element horitzontal, segons UNE-EN ISO 140-7. (material) | 1 | 120.2 | 120.200 |
| mt49ais020 | U | Informe de resultats dels assajos d'aïllament acústic. (material) | 1 | 180 | 180.000 |
| % | % | Costos directes complementaris | 2 % | 1051.200 | 21.024 |
|  |  | Costos directes |  |  | 1072.224 |
