# Reposició de material de farmaciola

- Propietat de l'arxiu: CYPE Ingenieros S.A.
- Format: FIEBDC-3/2016
- Programa: Generador de preus de la construcció. CYPE Ingenieros, S.A.
- Data: 11/03/2024
- Divisa: EUR
- Costos indirectes: 3 %
- IVA: 21 %

## Y Seguretat i salut

### YM Medicina preventiva i primers auxilis

#### YMM Material mèdic

**YMM011** U Reposició de material de farmaciola.
Bossa de gel, caixa d'apòsits, paquet de cotó, rotllo d'esparadrap, caja de analgésico de ácido acetilsalicílico, caixa d'analgèsic de paracetamol, ampolla d'aigua oxigenada, ampolla d'alcohol de 96°, flascó de tintura de iode per la farmaciola d'urgència col·locat en la caseta d'obra, durant el transcurs de l'obra.
Criteri d'amidament de projecte: Nombre d'unitats previstes, segons Estudi o Estudi Bàsic de Seguretat i Salut.
Criteri de mesura d'obra: Es mesurarà el nombre d'unitats realment subministrades segons especificacions d'Estudi o Estudi Bàsic de Seguretat i Salut.

| Codi | Ut | Descripció | Rendiment | Preu | Import |
|---|---|---|---|---|---|
| mt50eca011b | U | Bossa per a gel, de 250 cm³, per a reposició de farmaciola d'urgència. (material) | 1 | 4.39 | 4.390 |
| mt50eca011e | U | Apòsits adhesius, en caixa de 120 unitats, per a reposició de farmaciola d'urgència. (material) | 1 | 7.92 | 7.920 |
| mt50eca011f | U | Cotó hidròfil, en paquet de 100 g, per a reposició de farmaciola d'urgència. (material) | 1 | 1.3 | 1.300 |
| mt50eca011g | U | Esparadrap, en rotllo de 5 cm d'ample i 5 m de longitud, per a reposició de farmaciola d'urgència. (material) | 1 | 5.4 | 5.400 |
| mt50eca011i | U | Analgèsic d'àcid acetilsalicílic, en caixa de 20 comprimits, per a reposició de farmaciola d'urgència. (material) | 1 | 1.8 | 1.800 |
| mt50eca011j | U | Analgèsic de paracetamol, en caixa de 20 comprimits, per a reposició de farmaciola d'urgència. (material) | 1 | 2.02 | 2.020 |
| mt50eca011l | U | Ampolla d'aigua oxigenada, de 250 cm³, per a reposició de farmaciola d'urgència. (material) | 1 | 2.45 | 2.450 |
| mt50eca011m | U | Ampolla d'alcohol de 96°, de 250 cm³, per a reposició de farmaciola d'urgència. (material) | 1 | 1.94 | 1.940 |
| mt50eca011n | U | Flascó de tintura de iode, de 100 cm³, per a reposició de farmaciola d'urgència. (material) | 1 | 3.53 | 3.530 |
| % | % | Costos directes complementaris | 2 % | 30.750 | 0.615 |
|  |  | Costos directes |  |  | 31.365 |
