# Informe de l'estudi dels estrats arqueològics en edifici d'interès històric

- Propietat de l'arxiu: CYPE INGENIEROS, S.A.
- Format: FIEBDC-3/2002
- Divisa: EUR
- Costos indirectes: 3.00 %
- IVA: 21.00 %

## 0 Actuacions prèvies

### 0G Treballs arqueològics

#### 0GD Documentació de la intervenció arqueològica

**0GD040** U Informe de l'estudi dels estrats arqueològics en edifici d'interès històric.
Informe bàsic de l'estudi dels estrats arqueològics en edifici d'interès històric, amb la finalitat de determinar l'evolució de les diferents estructures constructives realitzades al llarg dels anys, així com les modificacions sofertes, amb una cronologia d'aquestes. Inclús memòria descriptiva dels treballs realitzats (2 copies), documentació fotogràfica i planimètrica, i aproximació cronològica, segons les normes de l'organisme corresponent, promotor de l'actuació.
Inclou: Desplaçament a obra. Inspecció visual i toma de dades. Redacció de l'informe tècnic.
Criteri d'amidament de projecte: Nombre d'unitats previstes, segons documentació gràfica de Projecte.
Criteri de mesura d'obra: Es mesurarà el nombre d'unitats realment executades segons especificacions de Projecte.

| Codi | Ut | Descripció | Rendiment | Preu | Import |
|---|---|---|---|---|---|
| mt51arq010 | U | Material fungible per a treballs d'arqueologia. (material) | 0.100 | 960.00 | 96.00 |
| mo000 | h | arqueòleg. (mà d'obra) | 13.188 | 35.46 | 467.65 |
| mo057 | h | Ajudant arqueòleg. (mà d'obra) | 13.188 | 29.25 | 385.75 |
| % | % | Costos directes complementaris | 2 % | 949.40 | 18.99 |
|  |  | Costos directes |  |  | 968.39 |
