# Retirada de llims en excavacions arqueològiques

- Propietat de l'arxiu: CYPE INGENIEROS, S.A.
- Format: FIEBDC-3/2002
- Divisa: EUR
- Costos indirectes: 3.00 %
- IVA: 21.00 %

## 0 Actuacions prèvies

### 0G Treballs arqueològics

#### 0GE Excavacions arqueològiques i transports

**0GE025** m³ Retirada de llims en excavacions arqueològiques.
Retirada dels llims dipositats en el fons de les excavacions arqueològiques com a conseqüència de l'escorrentia de les aigües superficials, amb mitjans manuals, i seguiment arqueològic a peu d'obra. Inclús càrrega manual dels llims i detritus, i transport manual amb carretó a punt d'inspecció arqueològica, per a tractament d'aquests.
Inclou: Replanteig en el terreny. Retirada dels llims i detritus. Càrrega a camió dels llims i detritus.
Criteri d'amidament de projecte: Volum mesurat segons documentació gràfica de Projecte.
Criteri de mesura d'obra: Es mesurarà el volum realment retirat segons especificacions de Projecte.

| Codi | Ut | Descripció | Rendiment | Preu | Import |
|---|---|---|---|---|---|
| mo112 | h | Peó especialitzat construcció. (mà d'obra) | 5.345 | 24.59 | 131.43 |
| % | % | Costos directes complementaris | 2 % | 131.43 | 2.63 |
|  |  | Costos directes |  |  | 134.06 |
