# Mur de carreus

- Propietat de l'arxiu: CYPE INGENIEROS, S.A.
- Format: FIEBDC-3/2002
- Divisa: EUR
- Costos indirectes: 3.00 %
- IVA: 21.00 %

## E Estructures

### EC Pedreria

#### ECM Murs

**ECM020** m³ Mur de carreus.
Mur de càrrega de carreus realitzat amb carreuons de pedra calcària amb acabat buixardat en la cara vista, amb les cares llaurades en taller, assegudes unes sobre les altres amb la interposició de morter de calç industrial, color Natural, M-15, subministrat en sacs, que serveixi de llit, en murs de fins a 50 cm d'espessor.
Inclou: Replanteig dels murs a realitzar. Col·locació i aplomat de mires de referència. Estesa de fils entre mires. Neteja i humectació del llit de la primera filada. Estesa de morter i col·locació de falques. Col·locació de carreuons. Tempteig amb regla, nivell i plomada, rectificant la seva posició mitjançant copejament. Formació de llindes, brancals, escopidors i trobades. Rejuntat. Neteja del parament.
Criteri d'amidament de projecte: Volum mesurat segons documentació gràfica de Projecte, deduint els buits de superfície major de 3 m².
Criteri de mesura d'obra: Es mesurarà el volum realment executat segons especificacions de Projecte, deduint els buits de superfície major de 3 m².

| Codi | Ut | Descripció | Rendiment | Preu | Import |
|---|---|---|---|---|---|
| mt06pil010b | m³ | Pedra calcària per a carreus, realitzada amb carreuons: pedres tallades en forma de paral·lelepípede i dimensions màximes aproximades de 40x22x18 cm. (material) | 1.050 | 589.01 | 618.46 |
| mt08aaa010a | m³ | Aigua. (material) | 0.068 | 1.50 | 0.10 |
| mt09mcu010aah | t | Morter industrial per a obra de paleta, de calç, color Natural, categoria M-15 (resistència a compressió 15 N/mm²), compost de calç hidràulica natural, tipus NHL 5, segons UNE-EN 459-1 i àrids silicis seleccionats, subministrat en sacs, segons UNE-EN 998-2. (material) | 0.376 | 261.42 | 98.29 |
| mo022 | h | Oficial 1ª col·locador de pedra natural. (mà d'obra) | 9.970 | 28.42 | 283.35 |
| mo060 | h | Ajudant col·locador de pedra natural. (mà d'obra) | 11.447 | 25.28 | 289.38 |
| % | % | Costos directes complementaris | 2 % | 1289.58 | 25.79 |
|  |  | Costos directes |  |  | 1315.37 |
