# Biga exempta de formigó vist

- Propietat de l'arxiu: CYPE INGENIEROS, S.A.
- Format: FIEBDC-3/2002
- Divisa: EUR
- Costos indirectes: 3.00 %
- IVA: 21.00 %

## E Estructures

### EH Formigó armat

#### EHV Bigues

**EHV015** m³ Biga exempta de formigó vist.
Biga exempta, recta, de formigó vist, de 40x60 cm, realitzada amb formigó HA-25/F/20/XC2 fabricat en central, i abocament amb cubilot, i acer UNE-EN 10080 B 500 S, amb una quantia aproximada de 150 kg/m³; muntatge i desmuntatge de sistema d'encofrat, amb acabat vist amb textura llisa, en planta de fins a 3 m d'altura lliure, format per: superfície encofrant de taulers contraxapats fenòlics de fusta de pi, reforçats amb varetes i perfils, amortitzables en 20 usos, estructura suport horitzontal de sotaponts metàl·lics i accessoris de muntatge, amortitzables en 150 usos i estructura suport vertical de puntals metàl·lics, amortitzables en 150 usos. Inclús filferro de lligar, separadors, líquid desencofrant, per evitar l'adherència del formigó a l'encofrat i agent filmogen, per la cura de formigons i morters.
Criteri de valoració econòmica: El preu inclou l'elaboració de la ferralla (tall, doblegat i conformat d'elements) en taller industrial i el muntatge en el lloc definitiu de la seva col·locació en obra.
Inclou: Replanteig. Muntatge del sistema d'encofrat. Col·locació de les armadures amb separadors homologats. Abocament i compactació del formigó. Curat del formigó. Desmuntatge del sistema d'encofrat.
Criteri d'amidament de projecte: Volum mesurat segons documentació gràfica de Projecte.
Criteri de mesura d'obra: Es mesurarà el volum realment executat segons especificacions de Projecte.

| Codi | Ut | Descripció | Rendiment | Preu | Import |
|---|---|---|---|---|---|
| mt08eft025a | m² | Tauler contraplacat fenòlic de fusta de pi, de 22 mm d'espessor, reforçat amb varetes i perfils. (material) | 0.383 | 60.95 | 23.34 |
| mt08eva030 | m² | Estructura suport per a encofrat recuperable, composta de: sotaponts metàl·lics i accessoris de muntatge. (material) | 0.051 | 102.00 | 5.20 |
| mt50spa081a | U | Puntal metàl·lic telescòpic, de fins a 3 m d'altura. (material) | 0.178 | 19.25 | 3.43 |
| mt08cim030b | m³ | Fusta de pi. (material) | 0.020 | 355.50 | 7.11 |
| mt08var060 | kg | Puntes d'acer de 20x100 mm. (material) | 0.267 | 8.75 | 2.34 |
| mt08dba010b | l | Agent desemmotllant biodegradable en fase aquosa, per a formigons amb acabat vist. (material) | 0.087 | 4.59 | 0.40 |
| mt07aco020c | U | Separador homologat per bigues. (material) | 4.000 | 0.09 | 0.36 |
| mt07aco010c | kg | Ferralla elaborada en taller industrial amb acer en barres corrugades, UNE-EN 10080 B 500 S, de varis diàmetres. (material) | 150.000 | 1.60 | 240.00 |
| mt08var050 | kg | Filferro galvanitzat per a lligar, de 1,30 mm de diàmetre. (material) | 1.350 | 1.50 | 2.03 |
| mt10haf010ctms | m³ | Formigó HA-25/F/20/XC2, fabricat en central. (material) | 1.050 | 92.20 | 96.81 |
| mt08cur010a | l | Agent filmogen, per la cura de formigons i morters, amb acabat vist. (material) | 1.250 | 3.23 | 4.04 |
| op00ciz020 |  | Cisalla per a acer en barres corrugades. | 1.000 | 0.00 | 0.00 |
| op00ata010 |  | Lligadora de ferralla. | 1.000 | 0.00 | 0.00 |
| op00sie020 |  | Serra de disc fix, per a taula de treball. | 1.000 | 0.00 | 0.00 |
| op00pul010 |  | Motxilla polvoritzadora. | 1.000 | 0.00 | 0.00 |
| au00auh010 |  | Cubilot. | 1.000 | 0.00 | 0.00 |
| au00auh040 |  | Vibrador de formigó, elèctric. | 1.000 | 0.00 | 0.00 |
| mo044 | h | Oficial 1ª encofrador. (mà d'obra) | 7.877 | 28.39 | 223.63 |
| mo091 | h | Ajudant encofrador. (mà d'obra) | 7.877 | 25.25 | 198.89 |
| mo043 | h | Oficial 1ª ferrallista. (mà d'obra) | 1.772 | 28.39 | 50.31 |
| mo090 | h | Ajudant ferrallista. (mà d'obra) | 1.772 | 25.25 | 44.74 |
| mo045 | h | Oficial 1ª estructurista, en treballs de posada en obra del formigó. (mà d'obra) | 0.502 | 28.39 | 14.25 |
| mo092 | h | Ajudant estructurista, en treballs de posada en obra del formigó. (mà d'obra) | 2.024 | 25.25 | 51.11 |
| % | % | Costos directes complementaris | 2 % | 967.99 | 19.36 |
|  |  | Costos directes |  |  | 987.35 |
