# Full exterior de façana de dos fulls, de fàbrica de maó de formigó per a revestir, amb càmera d'aire lleugerament ventilada

- Propietat de l'arxiu: CYPE INGENIEROS, S.A.
- Format: FIEBDC-3/2002
- Divisa: EUR
- Costos indirectes: 3.00 %
- IVA: 21.00 %

## F Façanes i particions

### FF Fàbrica no estructural

#### FFZ Full exterior per a revestir en façana de dos fulls

**FFZ045** m² Full exterior de façana de dos fulls, de fàbrica de maó de formigó per a revestir, amb càmera d'aire lleugerament ventilada.
Full exterior de façana de dos fulls, de 12 cm d'espessor, de fàbrica de maó de formigó calat acústic, per revestir, 25x12x9,5 cm, amb junts horitzontals i verticals de 10 mm d'espessor, junt renfonsada, rebuda amb morter de ciment industrial, color gris, M-5, subministrat a granel. Llinda de fàbrica per a revestir sobre perfil laminat. Revestiment dels fronts de forjat amb plaquetes de formigó i dels fronts de pilars amb maons tallats, col·locats amb el mateix morter utilitzat en el rebut de la fàbrica; amb cambra d'aire lleugerament ventilada, mitjançant la realització d'obertures de ventilació, amb un àrea efectiva de 10 cm² per cada m de façana (orificis, reixes o junts verticals desproveïdes de morter) per a ventilació de la cambra.
Criteri de valoració econòmica: El preu no inclou el drenatge. El preu no inclou les reixetes de ventilació.
Inclou: Definició dels plànols de façana mitjançant ploms. Replanteig, planta a planta. Marcat en els pilars dels nivells de referència general de planta i de nivell de paviment. Seient de la primera filada sobre capa de morter. Col·locació i aplomat de mires de referència. Estesa de fils entre mires. Col·locació de ploms fixos a les arestes. Col·locació de les peces per filades a nivell. Revestiment dels fronts de forjat. Realització de tots els treballs necessaris per a la resolució dels buits. Realització d'obertures de ventilació. Trobades de la fàbrica amb façanes, pilars i envans. Trobada de la fàbrica amb el forjat superior. Neteja del parament.
Criteri d'amidament de projecte: Superfície mesurada segons documentació gràfica de Projecte, sense duplicar cantonades ni encontres, deduint els buits de superfície major de 2 m². En els buits que no es dedueixin, estan inclosos els treballs de realitzar la superfície interior del buit.
Criteri de mesura d'obra: Es mesurarà la superfície realment executada segons especificacions de Projecte, sense duplicar cantonades ni encontres, deduint els buits de superfície major de 2 m². En els buits que no es dedueixin, estan inclosos els treballs de realitzar la superfície interior del buit.

| Codi | Ut | Descripció | Rendiment | Preu | Import |
|---|---|---|---|---|---|
| mt04lpw020a | U | Maó de formigó calat acústic, per revestir, 25x12x9,5 cm, amb un aïllament a soroll aeri de 50 dB(A). (material) | 39.000 | 0.25 | 9.75 |
| mt08aaa010a | m³ | Aigua. (material) | 0.007 | 1.50 | 0.01 |
| mt09mif010cb | t | Morter industrial per a obra de paleta, de ciment, color gris, categoria M-5 (resistència a compressió 5 N/mm²), subministrat a granel, segons UNE-EN 998-2. (material) | 0.036 | 50.20 | 1.81 |
| mt07ala010dea | kg | Acer laminat UNE-EN 10025 S275JR, en perfils laminats en calent, peces simples, per aplicacions estructurals, acabat amb emprimació antioxidant. Treballat i muntat en taller, per a col·locar en obra. (material) | 2.400 | 1.38 | 3.31 |
| mt07ala011j | kg | Platina d'acer laminat UNE-EN 10025 S275JR, per aplicacions estructurals. Treballada i muntada en taller, per a col·locar en obra. (material) | 0.240 | 2.42 | 0.58 |
| mt02bhg012a | U | Plaqueta de formigó gris, 20x17x4 cm, per revestir. (material) | 4.000 | 0.30 | 1.20 |
| mq06mms010 | h | Mesclador continu amb sitja, per a morter industrial en sec, subministrat a granel. (maquinària) | 0.148 | 1.94 | 0.29 |
| op00amo010 |  | Mola o radial. | 1.000 | 0.00 | 0.00 |
| mo021 | h | Oficial 1ª construcció en treballs de ram de paleta. (mà d'obra) | 1.045 | 28.42 | 29.70 |
| mo114 | h | Peó ordinari construcció en treballs de ram de paleta. (mà d'obra) | 0.683 | 23.81 | 16.26 |
| % | % | Costos directes complementaris | 3 % | 62.91 | 1.89 |
|  |  | Costos directes |  |  | 64.80 |
