# Porta enrotllable per a garatge, d'alumini

- Propietat de l'arxiu: CYPE INGENIEROS, S.A.
- Format: FIEBDC-3/2002
- Divisa: EUR
- Costos indirectes: 3.00 %
- IVA: 21.00 %

## L Fusteria, manyeria, vidres i proteccions solars

### LG Portes de garatge

#### LGL D'alumini

**LGL040** U Porta enrotllable per a garatge, d'alumini.
Porta enrotllable per a garatge, formada per lamel·les de xapa llisa d'alumini extrusionat, 300x250 cm, amb acabat prelacat de color blanc, amb obertura manual.
Inclou: Col·locació i fixació dels perfils guia. Introducció del tancament de lamel·les en les guies. Col·locació i fixació de l'eix als suports. Fixació del tancament de lamel·les al tambor. Muntatge del sistema d'obertura. Muntatge del sistema d'accionament. Repàs i greixatge de mecanismes i guies. Realització de proves de servei.
Criteri d'amidament de projecte: Nombre d'unitats previstes, segons documentació gràfica de Projecte.
Criteri de mesura d'obra: Es mesurarà el nombre d'unitats realment executades segons especificacions de Projecte.

| Codi | Ut | Descripció | Rendiment | Preu | Import |
|---|---|---|---|---|---|
| mt26pge010av | U | Porta enrotllable per a garatge, formada per lamel·les de xapa llisa d'alumini extrusionat, 300x250 cm, amb acabat prelacat de color blanc, caixa recollidora folrada, torn, motlles de torsió, politges, guies, accessoris i pany central amb clau de seguretat. Segons UNE-EN 13241-1. (material) | 1.000 | 2050.29 | 2050.29 |
| op00ato010 |  | Tornavís. | 1.000 | 0.00 | 0.00 |
| op00tal010 |  | Trepant. | 1.000 | 0.00 | 0.00 |
| op00amo010 |  | Mola o radial. | 1.000 | 0.00 | 0.00 |
| mo020 | h | Oficial 1ª construcció. (mà d'obra) | 0.620 | 28.42 | 17.62 |
| mo113 | h | Peó ordinari construcció. (mà d'obra) | 0.620 | 23.81 | 14.76 |
| mo018 | h | Oficial 1ª serraller. (mà d'obra) | 1.447 | 28.86 | 41.76 |
| mo059 | h | Ajudant serraller. (mà d'obra) | 1.447 | 25.36 | 36.70 |
| % | % | Costos directes complementaris | 2 % | 2161.13 | 43.22 |
|  |  | Costos directes |  |  | 2204.35 |
