# Sistema d'encofrat d'un sol ús per a pilar decoratiu de formigó vist

- Propietat de l'arxiu: CYPE Ingenieros S.A.
- Format: FIEBDC-3/2016
- Programa: Generador de preus de la construcció. CYPE Ingenieros, S.A.
- Data: 11/03/2024
- Divisa: EUR
- Costos indirectes: 3 %
- IVA: 21 %

## E Estructures

### EH Formigó armat

#### EHS Pilars

**EHS019** U Sistema d'encofrat d'un sol ús per a pilar decoratiu de formigó vist.
Muntatge i desmuntatge de sistema d'encofrat d'un sol ús Reltec Columnas CR-02 "VALERO", per a formació de pilar decoratiu rectangular o quadrat, de formigó armat, de 30x30 cm, amb acabat vist amb textura llisa, en planta de fins a 3 m d'altura lliure, format per: superfície encofrant de motlles cilíndrics de poliestirè expandit (EPS), reforçats exteriorment amb fibra de vidre, d'un sol ús i estructura suport vertical de puntals metàl·lics, amortitzables en 150 usos.
Inclou: Replanteig. Muntatge del sistema d'encofrat. Desmuntatge del sistema d'encofrat.
Criteri d'amidament de projecte: Nombre d'unitats previstes, segons documentació gràfica de Projecte.
Criteri de mesura d'obra: Es mesurarà el nombre d'unitats realment executades segons especificacions de Projecte.

| Codi | Ut | Descripció | Rendiment | Preu | Import |
|---|---|---|---|---|---|
| mt08val020a | U | Motlle cilíndric d'un sol ús Reltec Columnas CR-02 "VALERO", de 460 mm de diàmetre exterior, de poliestirè expandit (EPS), reforçat exteriorment amb fibra de vidre, per a pilars decoratius de formigó armat, de fins a 4 m d'altura i 30x30 cm de secció mitja, per acabat vist del formigó. (material) | 1 | 176.52 | 176.520 |
| mt50spa081a | U | Puntal metàl·lic telescòpic, de fins a 3 m d'altura. (material) | 0.027 | 19.25 | 0.520 |
| mo044 | h | Oficial 1ª encofrador. (mà d'obra) | 0.877 | 28.39 | 24.898 |
| mo091 | h | Ajudant encofrador. (mà d'obra) | 0.877 | 25.25 | 22.144 |
| % | % | Costos directes complementaris | 2 % | 224.082 | 4.482 |
|  |  | Costos directes |  |  | 228.564 |

Residus:
- col·locació: mt08val020a; factor de residu 1
- col·locació: mt50spa081a Puntal metàl·lic telescòpic, de fins a 3 m d'altura; factor de residu 1

## Recursos

**mt08val020a** U Motlle cilíndric d'un sol ús Reltec Columnas CR-02 "VALERO"
Dades tècniques: Cost energètic 1650.125 MJ; Emissió de CO2 65.836 kg; Codi LER 17 02 03; Massa de l'element 18.64 kg; Volum 0.031067 m3

**mt50spa081a** U Puntal metàl·lic telescòpic, de fins a 3 m d'altura
Dades tècniques: Cost energètic 97.317 MJ; Emissió de CO2 5.049 kg; Codi LER 17 04 05; Massa de l'element 9.9 kg; Volum 0.004714 m3
