# Ancoratge mecànic per caragolat sobre la fonamentació de pilar prefabricat de formigó

- Propietat de l'arxiu: CYPE Ingenieros S.A.
- Format: FIEBDC-3/2016
- Programa: Generador de preus de la construcció. CYPE Ingenieros, S.A.
- Data: 14/06/2024
- Divisa: EUR
- Costos indirectes: 3 %
- IVA: 21 %

## E Estructures

### EP Formigó prefabricat

#### EPS Pilars

**EPS020** U Ancoratge mecànic per caragolat sobre la fonamentació de pilar prefabricat de formigó.
Ancoratge mecànic sobre la fonamentació de pilar prefabricat de formigó de 35x35 cm, amb 4 cargols d'acer d'alta resistència de 24 mm de diàmetre i 40 cm de longitud, amb límit elàstic 780 N/mm².
Inclou: Replanteig de la posició de l'ancoratge. Col·locació dels caragols i caragolat d'aquests.
Criteri d'amidament de projecte: Nombre d'unitats previstes, segons documentació gràfica de Projecte.
Criteri de mesura d'obra: Es mesurarà el nombre d'unitats realment executades segons especificacions de Projecte.

| Codi | Ut | Descripció | Rendiment | Preu | Import |
|---|---|---|---|---|---|
| mt07aav060a | U | Cargol d'acer d'alta resistència, qualitat 8.8 segons UNE-EN ISO 898-1, de 24 mm de diàmetre i 40 cm de longitud, amb límit elàstic 780 N/mm², amb femelles i volanderes, per a ancoratge d'elements prefabricats de formigó. (material) | 4 | 7.8 | 31.200 |
| mo020 | h | Oficial 1ª construcció. (mà d'obra) | 0.739 | 28.42 | 21.002 |
| mo112 | h | Peó especialitzat construcció. (mà d'obra) | 0.739 | 24.59 | 18.172 |
| % | % | Costos directes complementaris | 2 % | 70.374 | 1.407 |
|  |  | Costos directes |  |  | 71.781 |

## Recursos

**mt07aav060a** U Cargol d'acer d'alta resistència
Dades tècniques: Cost energètic 21.724 MJ; Emissió de CO2 1.129 kg; Codi LER 17 04 05; Massa de l'element 2.2 kg; Volum 0.001048 m3
Residus:
- embalatge: re150101 Envasos de paper i cartró. (component de residu); rendiment 0.002 kg; Codi LER 15 01 01; Massa de l'element 1 kg; Volum 0.001333 m3
- embalatge: re170203 Plàstic. (component de residu); rendiment 0.001 kg; Codi LER 17 02 03; Massa de l'element 1 kg; Volum 0.001667 m3
