# Llinda prefabricada en "U", de formigó cel·lular

- Propietat de l'arxiu: CYPE Ingenieros S.A.
- Format: FIEBDC-3/2016
- Programa: Generador de preus de la construcció. CYPE Ingenieros, S.A.
- Data: 11/03/2024
- Divisa: EUR
- Costos indirectes: 3 %
- IVA: 21 %

## F Façanes i particions

### FC Llindars, carregadors i calaixos de persianes

#### FCH Prefabricats de formigó

**FCH060** U Llinda prefabricada en "U", de formigó cel·lular.
Llinda prefabricada en "U" de formigó cel·lular endurit en autoclau, 200x25x20 cm, rebut amb morter per a junts fins; amb reforç de formigó de replè preparat en obra, abocament amb mitjans manuals, i acer UNE-EN 10080 B 500 S, quantia 2,2 kg; muntatge i desmuntatge d'estintolament compost per 2 puntals metàl·lics telescòpics, amortitzables en 150 usos i taulers de fusta de pi, amortitzables en 10 usos.
Inclou: Neteja i anivellació de la superfície de suport. Replanteig i marcat d'eixos de recolzament en el forat de pas. Replanteig i tall dels taulons. Instal·lació de l'estintolament. Col·locació de la llinda. Col·locació de les armadures. Preparació del formigó. Abocat, vibrat i curat del formigó. Desmuntatge i retirada de l'estintolament.
Criteri d'amidament de projecte: Nombre d'unitats previstes, segons documentació gràfica de Projecte.
Criteri de mesura d'obra: Es mesurarà el nombre d'unitats realment executades segons especificacions de Projecte.

| Codi | Ut | Descripció | Rendiment | Preu | Import |
|---|---|---|---|---|---|
| mt02bhc019a | U | Llinda prefabricada en "U" de formigó cel·lular endurit en autoclau, 200x25x20 cm. (material) | 1 | 138.03 | 138.030 |
| mt07aco010c | kg | Ferralla elaborada en taller industrial amb acer en barres corrugades, UNE-EN 10080 B 500 S, de varis diàmetres. (material) | 2.2 | 1.6 | 3.520 |
| mt08var050 | kg | Filferro galvanitzat per a lligar, de 1,30 mm de diàmetre. (material) | 0.051 | 1.5 | 0.077 |
| mt09mif065a | kg | Morter per a junts fins, compost per ciment blanc, calç grassa, sorra silícia i additiu retenidor d'aigua a base de cel·lulosa, d'aplicació en fàbriques de bloc de formigó cel·lular, subministrat en sacs de 25 kg, segons UNE-EN 998-2. (material) | 0.8 | 0.55 | 0.440 |
| mt08aaa010a | m³ | Aigua. (material) | 0.023 | 1.5 | 0.035 |
| mt08cem011a | kg | Ciment Pòrtland CEM II/B-L 32,5 R, color gris, en sacs, segons UNE-EN 197-1. (material) | 44.308 | 0.1 | 4.431 |
| mt01arg006 | t | Sorra de cantera, per a formigó preparat en obra. (material) | 0.06 | 17.5 | 1.050 |
| mt01arg007b | t | Àrid gruixut homogeneïtzat, de mida màxima 12 mm. (material) | 0.12 | 16.64 | 1.997 |
| mt50spa050m | m³ | Tauló de fusta de pi, dimensions 20x7,2 cm. (material) | 0.005 | 439.2 | 2.196 |
| mt50spa101 | kg | Claus d'acer. (material) | 0.053 | 1.87 | 0.099 |
| mt50spa081a | U | Puntal metàl·lic telescòpic, de fins a 3 m d'altura. (material) | 0.014 | 19.25 | 0.270 |
| mq06hor010 | h | Formigonera elèctrica amb una capacitat de pastat de 160 l. (maquinària) | 0.072 | 3.45 | 0.248 |
| mo021 | h | Oficial 1ª construcció en treballs de ram de paleta. (mà d'obra) | 0.178 | 28.42 | 5.059 |
| mo114 | h | Peó ordinari construcció en treballs de ram de paleta. (mà d'obra) | 0.178 | 23.81 | 4.238 |
| mo043 | h | Oficial 1ª ferrallista. (mà d'obra) | 0.052 | 28.39 | 1.476 |
| mo090 | h | Ajudant ferrallista. (mà d'obra) | 0.052 | 25.25 | 1.313 |
| % | % | Costos directes complementaris | 2 % | 164.479 | 3.290 |
|  |  | Costos directes |  |  | 167.769 |

Residus:
- col·locació: mt02bhc019a Llinda prefabricada en "U" de formigó cel·lular endurit en autoclau, 200x25x20 cm; factor de residu 0.0132
- col·locació: mt07aco010c Ferralla elaborada en taller industrial amb acer en barres corrugades, UNE-EN 10080 B 500 S, de varis diàmetres; factor de residu 0.0075
- col·locació: mt08var050 Filferro galvanitzat per a lligar, de 1,30 mm de diàmetre; factor de residu 0.0038
- col·locació: mt09mif065a; factor de residu 0.0063
- col·locació: mt08cem011a Ciment Pòrtland CEM II/B-L 32,5 R, color gris, en sacs, segons UNE-EN 197-1; factor de residu 0.01512
- col·locació: mt01arg006 Sorra de cantera, per a formigó preparat en obra; factor de residu 0.003
- col·locació: mt01arg007b Àrid gruixut homogeneïtzat, de mida màxima 12 mm; factor de residu 0.00540057
- col·locació: mt50spa050m Tauló de fusta de pi, dimensions 20x7,2 cm; factor de residu 1
- col·locació: mt50spa101 Claus d'acer; factor de residu 0.0045
- col·locació: mt50spa081a Puntal metàl·lic telescòpic, de fins a 3 m d'altura; factor de residu 1

## Recursos

**mt02bhc019a** U Llinda prefabricada en "U" de formigó cel·lular endurit en autoclau, 200x25x20 cm
Dades tècniques: Cost energètic 168.794 MJ; Emissió de CO2 18.992 kg; Codi LER 17 01 01; Massa de l'element 50 kg; Volum 0.033333 m3
Residus:
- embalatge: re170201 Fusta. (component de residu); rendiment 0.017 kg; Codi LER 17 02 01; Massa de l'element 1 kg; Volum 0.000909 m3
- embalatge: re170203 Plàstic. (component de residu); rendiment 0.005 kg; Codi LER 17 02 03; Massa de l'element 1 kg; Volum 0.001667 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt09mif065a** kg Morter per a junts fins
Dades tècniques: Cost energètic 2.394 MJ; Emissió de CO2 0.194 kg; Codi LER 17 01 01; Massa de l'element 1 kg; Volum 0.000667 m3
Residus:
- embalatge: re150101 Envasos de paper i cartró. (component de residu); rendiment 0.014 kg; Codi LER 15 01 01; Massa de l'element 1 kg; Volum 0.001333 m3
- embalatge: re170201 Fusta; rendiment 0.001 kg
- embalatge: re170203 Plàstic; rendiment 0.003 kg

**mt08aaa010a** m³ Aigua
Dades tècniques: Cost energètic 60.000 MJ; Emissió de CO2 30.000 kg

**mt08cem011a** kg Ciment Pòrtland CEM II/B-L 32,5 R, color gris, en sacs, segons UNE-EN 197-1
Dades tècniques: Cost energètic 7.009 MJ; Emissió de CO2 0.899 kg; Codi LER 17 01 01; Massa de l'element 1 kg; Volum 0.000667 m3
Residus:
- embalatge: re150101 Envasos de paper i cartró; rendiment 0.011 kg
- embalatge: re170203 Plàstic; rendiment 0.002 kg

**mt01arg006** t Sorra de cantera, per a formigó preparat en obra
Dades tècniques: Cost energètic 75.000 MJ; Emissió de CO2 4.000 kg; Codi LER 01 04 09; Massa de l'element 1000 kg; Volum 0.625 m3

**mt01arg007b** t Àrid gruixut homogeneïtzat, de mida màxima 12 mm
Dades tècniques: Cost energètic 75.000 MJ; Emissió de CO2 4.000 kg; Codi LER 01 04 08; Massa de l'element 1000 kg; Volum 0.666667 m3

**mt50spa050m** m³ Tauló de fusta de pi, dimensions 20x7,2 cm
Dades tècniques: Cost energètic 78108.000 MJ; Emissió de CO2 -1069.500 kg; Codi LER 17 02 01; Massa de l'element 575 kg; Volum 0.522727 m3

**mt50spa101** kg Claus d'acer
Dades tècniques: Cost energètic 9.830 MJ; Emissió de CO2 0.510 kg; Codi LER 17 04 05; Massa de l'element 1 kg; Volum 0.000476 m3

**mt50spa081a** U Puntal metàl·lic telescòpic, de fins a 3 m d'altura
Dades tècniques: Cost energètic 97.317 MJ; Emissió de CO2 5.049 kg; Codi LER 17 04 05; Massa de l'element 9.9 kg; Volum 0.004714 m3
