# Gelosia longitudinal en façana, de fàbrica armada de peces en "U" ceràmiques cara vista

- Propietat de l'arxiu: CYPE Ingenieros S.A.
- Format: FIEBDC-3/2016
- Programa: Generador de preus de la construcció. CYPE Ingenieros, S.A.
- Data: 14/06/2024
- Divisa: EUR
- Costos indirectes: 3 %
- IVA: 21 %

## F Façanes i particions

### FD Defenses

#### FDZ Gelosies

**FDZ010** m Gelosia longitudinal en façana, de fàbrica armada de peces en "U" ceràmiques cara vista.
Gelosia longitudinal en façana, de fàbrica armada, realitzada amb dues filades de peces en "U" cara vista, color vermell, 28x13,5x5 cm, rebudes amb morter de ciment industrial, color gris, M-5, subministrat a granel, amb junts horitzontals i verticals de 10 mm d'espessor, junt renfonsada; amb reforç d'acer UNE-EN 10080 B 500 S (quantia 4,3 kg/m²) i massissat de morter; estintolament mitjançant puntals metàl·lics telescòpics i taulons de fusta.
Criteri de valoració econòmica: El preu inclou l'elaboració de la ferralla (tall, doblegat i conformat d'elements) en taller industrial i el muntatge en el lloc definitiu de la seva col·locació en obra.
Inclou: Definició dels plànols de façana mitjançant ploms. Replanteig, planta a planta. Replanteig i tall dels taulons. Instal·lació de l'estintolament. Col·locació i aplomat de mires de referència. Estesa de fils entre mires. Col·locació de ploms fixos a les arestes. Col·locació de les peces per filades a nivell. Col·locació de les armadures. Massissat amb morter. Desmuntatge i retirada de l'estintolament.
Criteri d'amidament de projecte: Longitud mesurada segons documentació gràfica de Projecte, incloent les entregues en els suports.
Criteri de mesura d'obra: Es mesurarà la longitud realment executada segons especificacions de Projecte, incloent els acords en els suports.

| Codi | Ut | Descripció | Rendiment | Preu | Import |
|---|---|---|---|---|---|
| mt05bvk011a | U | Peça en "U" cara vista, color vermell, 28x13,5x5 cm, segons UNE-EN 771-1. (material) | 7 | 1.86 | 13.020 |
| mt08aaa010a | m³ | Aigua. (material) | 0.027 | 1.5 | 0.041 |
| mt09mif010cb | t | Morter industrial per a obra de paleta, de ciment, color gris, categoria M-5 (resistència a compressió 5 N/mm²), subministrat a granel, segons UNE-EN 998-2. (material) | 0.147 | 50.2 | 7.379 |
| mt07aco010c | kg | Ferralla elaborada en taller industrial amb acer en barres corrugades, UNE-EN 10080 B 500 S, de varis diàmetres. (material) | 4.3 | 1.6 | 6.880 |
| mt08var050 | kg | Filferro galvanitzat per a lligar, de 1,30 mm de diàmetre. (material) | 0.099 | 1.5 | 0.149 |
| mt50spa050m | m³ | Tauló de fusta de pi, dimensions 20x7,2 cm. (material) | 0.003 | 439.2 | 1.318 |
| mt50spa101 | kg | Claus d'acer. (material) | 0.05 | 1.87 | 0.094 |
| mt50spa081a | U | Puntal metàl·lic telescòpic, de fins a 3 m d'altura. (material) | 0.013 | 19.25 | 0.250 |
| mq06mms010 | h | Mesclador continu amb sitja, per a morter industrial en sec, subministrat a granel. (maquinària) | 0.648 | 1.94 | 1.257 |
| mo043 | h | Oficial 1ª ferrallista. (mà d'obra) | 0.101 | 28.39 | 2.867 |
| mo090 | h | Ajudant ferrallista. (mà d'obra) | 0.101 | 25.25 | 2.550 |
| mo021 | h | Oficial 1ª construcció en treballs de ram de paleta. (mà d'obra) | 0.723 | 28.42 | 20.548 |
| mo114 | h | Peó ordinari construcció en treballs de ram de paleta. (mà d'obra) | 0.867 | 23.81 | 20.643 |
| % | % | Costos directes complementaris | 2 % | 76.996 | 1.540 |
|  |  | Costos directes |  |  | 78.536 |

Residus:
- col·locació: mt05bvk011a Peça en "U" cara vista, color vermell, 28x13,5x5 cm, segons UNE-EN 771-1; factor de residu 0.0105
- col·locació: mt09mif010cb; factor de residu 0.0189
- col·locació: mt07aco010c Ferralla elaborada en taller industrial amb acer en barres corrugades, UNE-EN 10080 B 500 S, de varis diàmetres; factor de residu 0.0075
- col·locació: mt08var050 Filferro galvanitzat per a lligar, de 1,30 mm de diàmetre; factor de residu 0.0038
- col·locació: mt50spa050m Tauló de fusta de pi, dimensions 20x7,2 cm; factor de residu 1
- col·locació: mt50spa101 Claus d'acer; factor de residu 0.0045
- col·locació: mt50spa081a Puntal metàl·lic telescòpic, de fins a 3 m d'altura; factor de residu 1

## Recursos

**mt05bvk011a** U Peça en "U" cara vista, color vermell, 28x13,5x5 cm, segons UNE-EN 771-1
Dades tècniques: Cost energètic 36.285 MJ; Emissió de CO2 0.539 kg; Codi LER 17 01 02; Massa de l'element 2.09 kg; Volum 0.001672 m3
Residus:
- embalatge: re170201 Fusta. (component de residu); rendiment 0.005 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt50spa050m** m³ Tauló de fusta de pi, dimensions 20x7,2 cm
Dades tècniques: Cost energètic 78108.000 MJ; Emissió de CO2 -1069.500 kg; Codi LER 17 02 01; Massa de l'element 575 kg; Volum 0.522727 m3

**mt50spa101** kg Claus d'acer
Dades tècniques: Cost energètic 9.830 MJ; Emissió de CO2 0.510 kg; Codi LER 17 04 05; Massa de l'element 1 kg; Volum 0.000476 m3

**mt50spa081a** U Puntal metàl·lic telescòpic, de fins a 3 m d'altura
Dades tècniques: Cost energètic 97.317 MJ; Emissió de CO2 5.049 kg; Codi LER 17 04 05; Massa de l'element 9.9 kg; Volum 0.004714 m3
