# Partició interior amb panells de sectorització "ACH"

- Propietat de l'arxiu: CYPE Ingenieros S.A.
- Format: FIEBDC-3/2016
- Programa: Generador de preus de la construcció. CYPE Ingenieros, S.A.
- Data: 30/07/2024
- Divisa: EUR
- Costos indirectes: 3 %
- IVA: 21 %

## F Façanes i particions

### FI Particions lleugeres

#### FIM Panells de sectorització

**FIM015** m² Partició interior amb panells de sectorització "ACH".
Partició interior amb panells encadellats de sectorització acústics d'acer galvanitzat amb aïllament incorporat, model PM1 80 M AC "ACH", de 80 mm d'espessor i 1150 mm d'amplada, formats per cara exterior de xapa microgrecada acabat prelacat, Granite Standard, RC3 i RUV2, segons UNE-EN 10169, de 0,5 mm de gruix, ànima aïllant de llana de roca de densitat mitjana 120 kg/m³ i cara interior de xapa nervada acabat prelacat, Granite Standard, de 0,5 mm d'espessor, amb perforacions de 3 mm de diàmetre, conductivitat tèrmica 0,455 W/(mK), Euroclasse A2-s1, d0 de reacció al foc segons UNE-EN 13501-1, resistència al foc EI 60 segons UNE-EN 1366-1, amb 36 dB d'índex global de reducció acústica, Rw, proporcionant una reducció del nivell global ponderat de pressió de soroll aeri de 35,1 dBA i coeficient d'absorció acústica mitjà 0,9, segons UNE-EN ISO 354. Inclús accessoris de fixació dels panells i silicona neutra oxímica per a segellat de junts.
Criteri de valoració econòmica: El preu no inclou la resolució de trobades i punts singulars.
Inclou: Replanteig dels panells. Col·locació i fixació dels panells. Segellat de junts.
Criteri d'amidament de projecte: Superfície mesurada segons documentació gràfica de Projecte, sense duplicar cantonades ni encontres, deduint els buits de superfície major de 3 m².
Criteri de mesura d'obra: Es mesurarà la superfície realment executada segons especificacions de Projecte, sense duplicar cantonades ni encontres, deduint els buits de superfície major de 3 m².

| Codi | Ut | Descripció | Rendiment | Preu | Import |
|---|---|---|---|---|---|
| mt12ppa021ub | m² | Panell encadellat de sectorització acústic d'acer galvanitzat amb aïllament incorporat, model PM1 80 M AC "ACH", de 80 mm d'espessor i 1150 mm d'amplada, format per cara exterior de xapa microgrecada acabat prelacat, Granite Standard, RC3 i RUV2, segons UNE-EN 10169, de 0,5 mm de gruix, ànima aïllant de llana de roca de densitat mitjana 120 kg/m³ i cara interior de xapa nervada acabat prelacat, Granite Standard, de 0,5 mm d'espessor, amb perforacions de 3 mm de diàmetre, conductivitat tèrmica 0,455 W/(mK), Euroclasse A2-s1, d0 de reacció al foc segons UNE-EN 13501-1, resistència al foc EI 60 segons UNE-EN 1366-1, amb 36 dB d'índex global de reducció acústica, Rw, proporcionant una reducció del nivell global ponderat de pressió de soroll aeri de 35,1 dBA i coeficient d'absorció acústica mitjà 0,9, segons UNE-EN ISO 354. (material) | 1.05 | 51.47 | 54.044 |
| mt12ppa100d | U | Kit d'accessoris de fixació, per a panells sandvitx aïllants "ACH", en particions. (material) | 0.2 | 10 | 2.000 |
| mt21qui025a | U | Cartutx de 300 ml de silicona neutra oxímica, incolora, Euroclasse B-s3, d0 de reacció al foc, segons UNE-EN 13501-1, duresa Shore A aproximada de 22, segons UNE-EN ISO 868 i recuperació elàstica >=90%, segons UNE-EN ISO 7389. (material) | 0.1 | 4.34 | 0.434 |
| mo053 | h | Oficial 1ª muntador de prefabricats interiors. (mà d'obra) | 0.396 | 29.34 | 11.619 |
| mo100 | h | Ajudant muntador de prefabricats interiors. (mà d'obra) | 0.396 | 25.28 | 10.011 |
| % | % | Costos directes complementaris | 2 % | 78.108 | 1.562 |
|  |  | Costos directes |  |  | 79.670 |

Residus:
- col·locació: mt12ppa021ub; factor de residu 0.0072
- col·locació: mt21qui025a; factor de residu 0.06

## Recursos

**mt12ppa021ub** m² Panell encadellat de sectorització acústic d'acer galvanitzat amb aïllament incorporat
Dades tècniques: Cost energètic 322.700 MJ; Emissió de CO2 32.114 kg; Codi LER 17 04 05; Massa de l'element 17 kg; Volum 0.008095 m3
Residus:
- embalatge: re170203 Plàstic. (component de residu); rendiment 0.032 kg; Codi LER 17 02 03; Massa de l'element 1 kg; Volum 0.001667 m3

**mt21qui025a** U Cartutx de 300 ml de silicona neutra oxímica
Dades tècniques: Cost energètic 87.088 MJ; Emissió de CO2 3.667 kg; Codi LER 17 09 04; Massa de l'element 0.45 kg; Volum 0.0003 m3
Residus:
- embalatge: re170203 Plàstic; rendiment 0.1 kg
