# Fusteria exterior de fusta i alumini "ROMÁN CLAVERO"

- Propietat de l'arxiu: CYPE Ingenieros S.A.
- Format: FIEBDC-3/2016
- Programa: Generador de preus de la construcció. CYPE Ingenieros, S.A.
- Data: 11/03/2024
- Divisa: EUR
- Costos indirectes: 3 %
- IVA: 21 %

## L Fusteria, manyeria, vidres i proteccions solars

### LC Fusteria

#### LCD Sistemes de fusta i alumini

**LCD010** U Fusteria exterior de fusta i alumini "ROMÁN CLAVERO".
Fusteria exterior sistema fusta-alumini, de fusta de pi i perfil exterior d'alumini extrusionat de 17,5 mm d'espessor, fixat al perfil de fusta mitjançant clips desmuntables de material plàstic per a ruptura de pont tèrmic, per a finestra amb frontissa, d'obertura cap a l'interior de 600x600 mm, sèrie IV 68-HA Climatrend "ROMÁN CLAVERO", fulla de 85,5x80 mm de secció i marc de 85,5x70 mm, motllura amb rivet A-HIJ, rivets, tapajunts de fusta massissa de 70x15 mm i escopidor en el perfil inferior; amb capacitat per rebre un envidriament amb un gruix mínim de 17 mm i màxim de 47 mm; coeficient de transmissió tèrmica del marc de la secció tipus Uh,m = 1,33 W/(m²K), amb classificació a la permeabilitat a l'aire classe 4, segons UNE-EN 12207, classificació a l'estanquitat a l'aigua classe E1500, segons UNE-EN 12208 i classificació a la resistència a la força del vent classe 5, segons UNE-EN 12210; acabat mitjançant sistema d'envernissat translúcid Sikkens amb tecnologia Duraflex, compost d'una primera mà d'impregnació Lasur Cetol WP56, per a la protecció preventiva de la fusta contra fongs i atacs d'insectes xilòfags, i posterior aplicació d'una capa de terminació de 220 micres, amb Lasur Cetol WF952, acabat mat setinat, d'alta resistència enfront de l'acció dels rajos UV i de la intempèrie; inclús aplicació de massilla segelladora per a junts Kodrin WV470; ferramenta perimetral de tancament i seguretat Maco Multimatic Aire 12 amb nivell de seguretat WK1, segons UNE-EN 1627, obertura mitjançant falleba de palanca, manilla Maco Rhapsody en colors estàndard i obertura de microventilació, amb classificació a la permeabilitat a l'aire classe 4, segons UNE-EN 12207, classificació a l'estanquitat a l'aigua classe E1500, segons UNE-EN 12208 i classificació a la resistència a la força del vent classe 5, segons UNE-EN 12210; amb bastiment de base d'alumini. Inclús cargols d'acer galvanitzat T-Star Plus "SPAX", de cap cilíndric, per a fixació del marc al bastiment de base, escuma de poliuretà per al segellat del junt entre el bastiment i el bastiment de base per a aïllament termoacústic, cinta autoadhesiva, impermeable a l'aire i reguladora de la humitat, que actua com a barrera de vapor i silicona neutra per al segellat del junt exterior entre el marc i l'obra.
Criteri de valoració econòmica: El preu no inclou la col·locació del bastiment de base.
Inclou: Neteja del bastiment de base ja instal·lat. Allotjament del bastiment en el bastiment de base. Calçat del bastiment per a la seva posterior fixació. Fixació del bastiment al bastiment de base. Segellat del junt entre bastiment i bastiment de base. Col·locació de la barrera de vapor interna. Fixació del tapajunts al bastiment de base, per la cara interior. Segellat del junt exterior entre bastiment i obra. Realització de proves de servei.
Criteri d'amidament de projecte: Nombre d'unitats previstes, segons documentació gràfica de Projecte.
Criteri de mesura d'obra: Es mesurarà el nombre d'unitats realment executades segons especificacions de Projecte.

| Codi | Ut | Descripció | Rendiment | Preu | Import |
|---|---|---|---|---|---|
| mt22rom100aa | U | Bastiment de base d'alumini per a fusteria de fusta "ROMÁN CLAVERO", de 600x600 mm, Segons UNE-EN 14351-1. (material) | 2.4 | 24.04 | 57.696 |
| mt22rom010oab | U | Finestra sistema fusta-alumini, de fusta de pi i perfil exterior d'alumini extrusionat de 17,5 mm d'espessor, fixat al perfil de fusta mitjançant clips desmuntables de material plàstic per a ruptura de pont tèrmic, sèrie IV 68-HA Climatrend "ROMÁN CLAVERO", una fulla oscil·lobatent, dimensions 600x600 mm, acabat mitjançant sistema d'envernissat translúcid Sikkens amb tecnologia Duraflex, composta de fulla de 85,5x80 mm i marc de 85,5x70 mm, motllura amb rivet A-HIJ, rivets, tapajunts de fusta massissa de 70x15 mm i escopidor en el perfil inferior, doble junt perimetral d'estanquitat de goma de cautxú termoplàstica, amb capacitat per rebre un envidriament amb un gruix mínim de 17 mm i màxim de 47 mm; coeficient de transmissió tèrmica del marc de la secció tipus Uh,m = 1,33 W/(m²K), amb classificació a la permeabilitat a l'aire classe 4, segons UNE-EN 12207, classificació a l'estanquitat a l'aigua classe E1500, segons UNE-EN 12208 i classificació a la resistència a la força del vent classe 5, segons UNE-EN 12210; ferramenta perimetral de tancament i seguretat Maco Multimatic Aire 12 amb nivell de seguretat WK1, segons UNE-EN 1627, obertura mitjançant falleba de palanca, manilla Maco Rhapsody en colors estàndard i obertura de microventilació, Segons UNE-EN 14351-1. (material) | 1 | 537.82 | 537.820 |
| mt23xpm015b | U | Cargol d'acer galvanitzat T-Star Plus "SPAX", de cap cilíndric, de 6 mm de diàmetre i 15 cm de longitud. (material) | 6 | 0.3 | 1.800 |
| mt13blw110a | U | Aerosol de 750 cm³ d'escuma de poliuretà, de 22,5 kg/m³ de densitat, 140% d'expansió, 18 N/cm² de resistència a tracció i 20 N/cm² de resistència a flexió, conductivitat tèrmica 0,04 W/(mK), estable de -40°C a 100°C; per a aplicar amb pistola; segons UNE-EN 13165. (material) | 0.1 | 7.2 | 0.720 |
| mt22www020 | m | Cinta autoadhesiva, impermeable al vapor d'aigua, de 70 mm d'amplada, composta per una pel·lícula de polietilè laminat sobre una banda de feltre, subministrada en rotllos de 25 m de longitud. (material) | 2.46 | 0.93 | 2.288 |
| mt22www010b | U | Cartutx de 290 ml de segellador adhesiu monocomponent, neutre, superelàstic, a base de polímer MS, color gris, amb resistència a la intempèrie i als raigs UV i elongació fins a ruptura 750%. (material) | 0.1 | 5.29 | 0.529 |
| mo017 | h | Oficial 1ª fuster. (mà d'obra) | 1.343 | 28.92 | 38.840 |
| mo058 | h | Ajudant fuster. (mà d'obra) | 1.343 | 25.48 | 34.220 |
| % | % | Costos directes complementaris | 2 % | 673.913 | 13.478 |
|  |  | Costos directes |  |  | 687.391 |

Residus:
- col·locació: mt22rom100aa Bastiment de base d'alumini per a fusteria de fusta "ROMÁN CLAVERO", de 600x600 mm, Segons UNE-EN 14351-1; factor de residu 0.024
- col·locació: mt23xpm015b Cargol d'acer galvanitzat T-Star Plus "SPAX", de cap cilíndric, de 6 mm de diàmetre i 15 cm de longitud; factor de residu 0.0125175
- col·locació: mt13blw110a; factor de residu 0.024
- col·locació: mt22www020; factor de residu 0.044
- col·locació: mt22www010b; factor de residu 0.06

## Recursos

**mt22rom100aa** U Bastiment de base d'alumini per a fusteria de fusta "ROMÁN CLAVERO", de 600x600 mm, Segons UNE-EN 14351-1
Dades tècniques: Cost energètic 94.813 MJ; Emissió de CO2 6.960 kg; Codi LER 17 04 02; Massa de l'element 0.84 kg; Volum 0.00056 m3
Residus:
- embalatge: re170203 Plàstic. (component de residu); rendiment 0.008 kg; Codi LER 17 02 03; Massa de l'element 1 kg; Volum 0.001667 m3

**mt22rom010oab** U Finestra sistema fusta-alumini
Dades tècniques: Cost energètic 2372.389 MJ; Emissió de CO2 3.531 kg
Residus:
- embalatge: re170203 Plàstic; rendiment 0.123 kg
- embalatge: re170604 Materials d'aïllament diferents dels especificats en els codis 17 06 01 i 17 06 03. (component de residu); rendiment 0.026 kg; Codi LER 17 06 04; Massa de l'element 1 kg; Volum 0.001667 m3

**mt23xpm015b** U Cargol d'acer galvanitzat T-Star Plus "SPAX", de cap cilíndric, de 6 mm de diàmetre i 15 cm de longitud
Dades tècniques: Cost energètic 2.879 MJ; Emissió de CO2 0.108 kg; Codi LER 17 02 01; Massa de l'element 0.0286 kg; Volum 0.000026 m3
Residus:
- embalatge: re170203 Plàstic; rendiment 0.02 kg

**mt13blw110a** U Aerosol de 750 cm³ d'escuma de poliuretà
Dades tècniques: Cost energètic 4.178 MJ; Emissió de CO2 0.208 kg; Codi LER 17 06 04; Massa de l'element 0.01875 kg; Volum 0.000031 m3
Residus:
- embalatge: re150104 Envasos metàl·lics. (component de residu); rendiment 0.15 kg; Codi LER 15 01 04; Massa de l'element 1 kg; Volum 0.001667 m3

**mt22www020** m Cinta autoadhesiva
Dades tècniques: Cost energètic 32.842 MJ; Emissió de CO2 0.898 kg; Codi LER 17 02 03; Massa de l'element 0.2 kg; Volum 0.000333 m3
Residus:
- embalatge: re170201 Fusta. (component de residu); rendiment 0.04 kg; Codi LER 17 02 01; Massa de l'element 1 kg; Volum 0.000909 m3

**mt22www010b** U Cartutx de 290 ml de segellador adhesiu monocomponent
Dades tècniques: Cost energètic 70.388 MJ; Emissió de CO2 3.428 kg; Codi LER 17 09 04; Massa de l'element 0.421 kg; Volum 0.000281 m3
Residus:
- embalatge: re170203 Plàstic; rendiment 0.1 kg
